# Toma de corriente con toma de tierra a la derecha, de color negro, para carril electrificado trifásico universal, modelo VINXTS112 "LLEDÓ"

- Propiedad del archivo: CYPE INGENIEROS, S.A.
- Formato: FIEBDC-3/2002
- Ámbito geográfico: Región de Murcia
- Divisa: EUR
- Costes indirectos: 3.00 %
- IVA: 21.00 %

## I Instalaciones

### II Iluminación

#### III Interior

**III206** Ud Toma de corriente con toma de tierra a la derecha, de color negro, para carril electrificado trifásico universal, modelo VINXTS112 "LLEDÓ".
Toma de corriente con toma de tierra a la derecha, de color negro, para carril electrificado trifásico universal, modelo VINXTS112 "LLEDÓ".
Incluye: Replanteo y trazado. Montaje, conexionado y comprobación de su correcto funcionamiento.
Criterio de medición de proyecto: Número de unidades previstas, según documentación gráfica de Proyecto.
Criterio de medición de obra: Se medirá el número de unidades realmente ejecutadas según especificaciones de Proyecto.

| Código | Ud | Descripción | Rendimiento | Precio | Importe |
|---|---|---|---|---|---|
| mt34ctl020a | Ud | Toma de corriente con toma de tierra a la derecha, de color negro, para carril electrificado trifásico universal, modelo VINXTS112 "LLEDÓ". (material) | 1.000 | 9.19 | 9.19 |
| mo003 | h | Oficial 1ª electricista. (mano de obra) | 0.150 | 19.78 | 2.97 |
| mo102 | h | Ayudante electricista. (mano de obra) | 0.150 | 18.52 | 2.78 |
| % | % | Costes directos complementarios | 2 % | 14.94 | 0.30 |
|  |  | Costes directos |  |  | 15.24 |
