# Registro de enlace superior formado por armario de 360x360x120 mm, con cuerpo y puerta de poliéster reforzado con fibra de vidrio

- Propiedad del archivo: CYPE INGENIEROS, S.A.
- Formato: FIEBDC-3/2002
- Ámbito geográfico: Región de Murcia
- Divisa: EUR
- Costes indirectos: 3.00 %
- IVA: 21.00 %

## I Instalaciones

### IL Infraestructura de telecomunicaciones

#### ILE Canalizaciones de enlace

**ILE031** Ud Registro de enlace superior formado por armario de 360x360x120 mm, con cuerpo y puerta de poliéster reforzado con fibra de vidrio.
Suministro e instalación de registro de enlace superior formado por armario de 360x360x120 mm, para paso y distribución de instalaciones de ICT, con cuerpo y puerta de poliéster reforzado con fibra de vidrio, para montar superficialmente. Incluso cierre con llave, accesorios, piezas especiales y fijaciones. Totalmente montado.
Incluye: Replanteo. Colocación y fijación del armario.
Criterio de medición de proyecto: Número de unidades previstas, según documentación gráfica de Proyecto.
Criterio de medición de obra: Se medirá el número de unidades realmente ejecutadas según especificaciones de Proyecto.

| Código | Ud | Descripción | Rendimiento | Precio | Importe |
|---|---|---|---|---|---|
| mt40ire020d | Ud | Caja de registro de enlace superior para instalaciones de ICT, con cuerpo y puerta de poliéster reforzado con fibra de vidrio de 360x360x120 mm, para montar superficialmente. Incluso cierre con llave, accesorios y fijaciones. (material) | 1.000 | 60.50 | 60.50 |
| mt40www050 | Ud | Material auxiliar para infraestructura de telecomunicaciones. (material) | 0.250 | 1.43 | 0.36 |
| op00ato010 |  | Atornillador. | 1.000 | 0.00 | 0.00 |
| op00mar010 |  | Martillo. | 1.000 | 0.00 | 0.00 |
| op00tal010 |  | Taladro. | 1.000 | 0.00 | 0.00 |
| mo056 | h | Ayudante instalador de telecomunicaciones. (mano de obra) | 0.401 | 16.67 | 6.68 |
| % | % | Costes directos complementarios | 2 % | 67.54 | 1.35 |
|  |  | Costes directos |  |  | 68.89 |
