# Suministro e instalación de sistema de sellado de paso de tubería metálica

- Propiedad del archivo: CYPE INGENIEROS, S.A.
- Formato: FIEBDC-3/2002
- Ámbito geográfico: Región de Murcia
- Divisa: EUR
- Costes indirectos: 3.00 %
- IVA: 21.00 %

## I Instalaciones

### IO Contra incendios

#### IOJ Protección pasiva contra incendios

**IOJ001** Ud Suministro e instalación de sistema de sellado de paso de tubería metálica, de 110 de diámetro exterior, en muro, de 100 mm de espesor, con una anchura media de junta de 10,5 mm, para protección pasiva contra incendios y garantizar la resistencia al fuego EI 120, formado por material de relleno de nódulos de lana de roca, de 45 kg/m³ de densidad, recubierto por ambas caras por una capa de 10 mm de espesor de sellador acrílico con propiedades ignífugas, color blanco.
Suministro e instalación de sistema de sellado de paso de tubería metálica, de 110 de diámetro exterior, en muro, de 100 mm de espesor, con una anchura media de junta de 10,5 mm, para protección pasiva contra incendios y garantizar la resistencia al fuego EI 120, formado por material de relleno de nódulos de lana de roca, de 45 kg/m³ de densidad, recubierto por ambas caras por una capa de 10 mm de espesor de sellador acrílico con propiedades ignífugas, color blanco.
Incluye: Limpieza y preparación de la junta. Inserción del material de relleno. Aplicación del sellador. Alisado con espátula. Limpieza final.
Criterio de medición de proyecto: Número de unidades previstas, según documentación gráfica de Proyecto.
Criterio de medición de obra: Se medirá el número de unidades realmente ejecutadas según especificaciones de Proyecto.

| Código | Ud | Descripción | Rendimiento | Precio | Importe |
|---|---|---|---|---|---|
| mt16lra011a | kg | Nódulos de lana de roca, de 45 kg/m³ de densidad, para relleno de hendiduras y juntas. (material) | 0.021 | 2.42 | 0.05 |
| mt41phi010a | Ud | Cartucho de 310 ml de sellador acrílico con propiedades ignífugas, color blanco, para sellado de juntas y aberturas lineales. (material) | 0.308 | 12.16 | 3.75 |
| mo113 | h | Peón ordinario construcción. (mano de obra) | 0.176 | 16.33 | 2.87 |
| % | % | Costes directos complementarios | 2 % | 6.67 | 0.13 |
|  |  | Costes directos |  |  | 6.80 |
