# Suministro e instalación de sistema de protección pasiva contra incendios de conducto metálico horizontal de ventilación

- Propiedad del archivo: CYPE INGENIEROS, S.A.
- Formato: FIEBDC-3/2002
- Ámbito geográfico: Región de Murcia
- Divisa: EUR
- Costes indirectos: 3.00 %
- IVA: 21.00 %

## I Instalaciones

### IO Contra incendios

#### IOJ Protección pasiva contra incendios

**IOJ031** m² Suministro e instalación de sistema de protección pasiva contra incendios de conducto metálico horizontal de ventilación, protegido en 3 caras, para garantizar una resistencia al fuego interior de 120 minutos y una resistencia al fuego exterior de 180 minutos, sistema K271.es "KNAUF", mediante recubrimiento con placas de yeso laminado Fireboard GM-F, fijadas con grapas. Incluso estructura soporte, elementos de fijación, pasta y cinta para el tratamiento de juntas.
Suministro e instalación de sistema de protección pasiva contra incendios de conducto metálico horizontal de ventilación, protegido en 3 caras, para garantizar una resistencia al fuego interior de 120 minutos y una resistencia al fuego exterior de 180 minutos, sistema K271.es "KNAUF", mediante recubrimiento con placas de yeso laminado Fireboard GM-F, fijadas con grapas. Incluso estructura soporte, elementos de fijación, pasta y cinta para el tratamiento de juntas.
Incluye: Replanteo. Marcado, montaje y posterior anclaje de la estructura soporte. Corte y ajuste de las placas. Montaje y fijación de las placas, formando el recubrimiento del conducto. Tratamiento de juntas.
Criterio de medición de proyecto: Superficie medida según documentación gráfica de Proyecto.
Criterio de medición de obra: Se medirá la superficie realmente ejecutada según especificaciones de Proyecto.

| Código | Ud | Descripción | Rendimiento | Precio | Importe |
|---|---|---|---|---|---|
| mt41www050 | Ud | Repercusión, por m², de estructura soporte para el recubrimiento con placas de yeso laminado de los conductos autoportantes de ventilación. (material) | 1.000 | 2.40 | 2.40 |
| mt12psg200e | m | Perfil angular 30x30x0,7 mm, de acero galvanizado, según UNE-EN 13964. (material) | 0.200 | 0.80 | 0.16 |
| mt12ptk030 | Ud | Fijación "KNAUF" para hormigón. (material) | 0.200 | 0.22 | 0.04 |
| mt12pmk010c | m² | Placa de yeso laminado reforzada con tejido de fibra UNE-EN 15283-1 GM-F / 1200 / 2600 / 25 / con los bordes longitudinales cuadrados, especial Fireboard GM-F "KNAUF" con alma de yeso y caras revestidas con una lámina de fibra de vidrio. (material) | 2.255 | 29.83 | 67.27 |
| mt12ptk010cf | Ud | Tornillo autoperforante TN "KNAUF" 3,5x45. (material) | 0.200 | 0.02 | 0.00 |
| mt12ptk010ch | Ud | Tornillo autoperforante TN "KNAUF" 4,2x70. (material) | 0.200 | 0.08 | 0.02 |
| mt12psg115 | Ud | Grapa para fijación de placas, según DIN 18182. (material) | 12.000 | 0.21 | 2.52 |
| mt12pmk012a | kg | Pasta de juntas Fireboard Spachtel "KNAUF", de fraguado normal (45 minutos), rango de temperatura de trabajo de 10 a 35°C, Euroclase A1 de reacción al fuego, según UNE-EN 13501-1, para aplicación manual con cinta de juntas, según UNE-EN 13963. (material) | 0.100 | 1.35 | 0.14 |
| mt12pmk013 | m | Cinta de juntas Fireboard "KNAUF". (material) | 0.400 | 0.06 | 0.02 |
| mo053 | h | Oficial 1ª montador de prefabricados interiores. (mano de obra) | 0.731 | 18.23 | 13.33 |
| mo100 | h | Ayudante montador de prefabricados interiores. (mano de obra) | 0.731 | 16.95 | 12.39 |
| % | % | Costes directos complementarios | 2 % | 98.29 | 1.97 |
|  |  | Costes directos |  |  | 100.26 |
