# Suministro e instalación de sistema de protección pasiva contra incendios de conductos metálicos de sección circular para garantizar la resistencia al fuego EI 60 según UNE-EN 1366-1

- Propiedad del archivo: CYPE INGENIEROS, S.A.
- Formato: FIEBDC-3/2002
- Ámbito geográfico: Región de Murcia
- Divisa: EUR
- Costes indirectos: 3.00 %
- IVA: 21.00 %

## I Instalaciones

### IO Contra incendios

#### IOJ Protección pasiva contra incendios

**IOJ032** m² Suministro e instalación de sistema de protección pasiva contra incendios de conductos metálicos de sección circular para garantizar la resistencia al fuego EI 60 según UNE-EN 1366-1, sistema "ISOVER", mediante el recubrimiento con mantas de lana mineral armadas con una malla de acero galvanizado Ultimate Protect Wired Mat 4.0 N "ISOVER", según UNE-EN 13162, de 75 mm de espesor. Incluso alambre de acero galvanizado para el cosido de juntas, pasta intumescente en base acuosa, Proteck BSF para el sellado ignífugo de paso de conductos metálicos entre sectores de incendio y adhesivo incombustible e inorgánico, a base de silicato de sodio alcalino, Protect BSK, para el sellado ignífugo del encuentro entre la lana mineral y el paramento.
Suministro e instalación de sistema de protección pasiva contra incendios de conductos metálicos de sección circular para garantizar la resistencia al fuego EI 60 según UNE-EN 1366-1, sistema "ISOVER", mediante el recubrimiento con mantas de lana mineral armadas con una malla de acero galvanizado Ultimate Protect Wired Mat 4.0 N "ISOVER", según UNE-EN 13162, de 75 mm de espesor. Incluso alambre de acero galvanizado para el cosido de juntas, pasta intumescente en base acuosa, Proteck BSF para el sellado ignífugo de paso de conductos metálicos entre sectores de incendio y adhesivo incombustible e inorgánico, a base de silicato de sodio alcalino, Protect BSK, para el sellado ignífugo del encuentro entre la lana mineral y el paramento.
Incluye: Corte y ajuste de las mantas. Cosido de juntas. Sellado de paso de conductos metálicos entre sectores de incendio. Sellado del encuentro entre la lana mineral y el paramento.
Criterio de medición de proyecto: Superficie medida según documentación gráfica de Proyecto.
Criterio de medición de obra: Se medirá la superficie realmente ejecutada según especificaciones de Proyecto.

| Código | Ud | Descripción | Rendimiento | Precio | Importe |
|---|---|---|---|---|---|
| mt42coi125ae | m² | Manta de lana mineral armada con una malla de acero galvanizado Ultimate Protect Wired Mat 4.0 N "ISOVER", según UNE-EN 13162, de 75 mm de espesor, Euroclase A1 de reacción al fuego, para la protección contra incendios de conductos metálicos circulares. (material) | 1.100 | 49.55 | 54.51 |
| mt08var050 | kg | Alambre galvanizado para atar, de 1,30 mm de diámetro. (material) | 0.200 | 1.10 | 0.22 |
| mt42coi036b | Ud | Cartucho de pasta intumescente en base acuosa, Proteck BSF "ISOVER", color blanco, con pH neutro y sin disolventes, para sellado ignífugo de paso de conductos metálicos entre sectores de incendio. (material) | 0.020 | 30.85 | 0.62 |
| mt42coi035b | kg | Adhesivo incombustible e inorgánico, a base de silicato de sodio alcalino, Protect BSK "ISOVER", de fraguado lento, para sellado ignífugo del encuentro entre la lana mineral y el paramento. (material) | 0.050 | 7.67 | 0.38 |
| mo054 | h | Oficial 1ª montador de aislamientos. (mano de obra) | 0.172 | 18.23 | 3.14 |
| mo101 | h | Ayudante montador de aislamientos. (mano de obra) | 0.172 | 16.95 | 2.92 |
| % | % | Costes directos complementarios | 2 % | 61.79 | 1.24 |
|  |  | Costes directos |  |  | 63.03 |
