# Suministro e instalación de sistema de protección pasiva contra incendios de conductos metálicos de sección circular para garantizar la resistencia al fuego EI 60 según UNE-EN 1366-1

- Propiedad del archivo: CYPE INGENIEROS, S.A.
- Formato: FIEBDC-3/2002
- Ámbito geográfico: Región de Murcia
- Divisa: EUR
- Costes indirectos: 3.00 %
- IVA: 21.00 %

## I Instalaciones

### IO Contra incendios

#### IOJ Protección pasiva contra incendios

**IOJ032** m² Suministro e instalación de sistema de protección pasiva contra incendios de conductos metálicos de sección circular para garantizar la resistencia al fuego EI 60 según UNE-EN 1366-1, sistema "ISOVER", mediante el recubrimiento con mantas de lana mineral armadas con una malla de acero galvanizado Ultimate Protect Wired Mat 4.0 Alu1 (Black) "ISOVER", según UNE-EN 13162, de 75 mm de espesor, recubierta por una de sus caras con aluminio reforzado. Incluso alambre de acero galvanizado para el cosido de juntas, pasta intumescente en base acuosa, Proteck BSF para el sellado ignífugo de paso de conductos metálicos entre sectores de incendio y adhesivo incombustible e inorgánico, a base de silicato de sodio alcalino, Protect BSK, para el sellado ignífugo del encuentro entre la lana mineral y el paramento.
Suministro e instalación de sistema de protección pasiva contra incendios de conductos metálicos de sección circular para garantizar la resistencia al fuego EI 60 según UNE-EN 1366-1, sistema "ISOVER", mediante el recubrimiento con mantas de lana mineral armadas con una malla de acero galvanizado Ultimate Protect Wired Mat 4.0 Alu1 (Black) "ISOVER", según UNE-EN 13162, de 75 mm de espesor, recubierta por una de sus caras con aluminio reforzado. Incluso alambre de acero galvanizado para el cosido de juntas, pasta intumescente en base acuosa, Proteck BSF para el sellado ignífugo de paso de conductos metálicos entre sectores de incendio y adhesivo incombustible e inorgánico, a base de silicato de sodio alcalino, Protect BSK, para el sellado ignífugo del encuentro entre la lana mineral y el paramento.
Incluye: Corte y ajuste de las mantas. Cosido de juntas. Sellado de paso de conductos metálicos entre sectores de incendio. Sellado del encuentro entre la lana mineral y el paramento.
Criterio de medición de proyecto: Superficie medida según documentación gráfica de Proyecto.
Criterio de medición de obra: Se medirá la superficie realmente ejecutada según especificaciones de Proyecto.

| Código | Ud | Descripción | Rendimiento | Precio | Importe |
|---|---|---|---|---|---|
| mt42coi125fe | m² | Manta de lana mineral armada con una malla de acero galvanizado Ultimate Protect Wired Mat 4.0 Alu1 (Black) "ISOVER", según UNE-EN 13162, de 75 mm de espesor, recubierta por una de sus caras con aluminio reforzado, Euroclase A1 de reacción al fuego, para la protección contra incendios de conductos metálicos circulares. (material) | 1.100 | 50.95 | 56.05 |
| mt08var050 | kg | Alambre galvanizado para atar, de 1,30 mm de diámetro. (material) | 0.200 | 1.10 | 0.22 |
| mt42coi036b | Ud | Cartucho de pasta intumescente en base acuosa, Proteck BSF "ISOVER", color blanco, con pH neutro y sin disolventes, para sellado ignífugo de paso de conductos metálicos entre sectores de incendio. (material) | 0.020 | 30.85 | 0.62 |
| mt42coi035b | kg | Adhesivo incombustible e inorgánico, a base de silicato de sodio alcalino, Protect BSK "ISOVER", de fraguado lento, para sellado ignífugo del encuentro entre la lana mineral y el paramento. (material) | 0.050 | 7.67 | 0.38 |
| mo054 | h | Oficial 1ª montador de aislamientos. (mano de obra) | 0.172 | 18.23 | 3.14 |
| mo101 | h | Ayudante montador de aislamientos. (mano de obra) | 0.172 | 16.95 | 2.92 |
| % | % | Costes directos complementarios | 2 % | 63.33 | 1.27 |
|  |  | Costes directos |  |  | 64.60 |
