# Suministro e instalación de franja cortafuegos horizontal

- Propiedad del archivo: CYPE INGENIEROS, S.A.
- Formato: FIEBDC-3/2002
- Ámbito geográfico: Región de Murcia
- Divisa: EUR
- Costes indirectos: 3.00 %
- IVA: 21.00 %

## I Instalaciones

### IO Contra incendios

#### IOJ Protección pasiva contra incendios

**IOJ042** m² Suministro e instalación de franja cortafuegos horizontal, de 1 m de anchura, con una resistencia al fuego EI 90, para edificio de uso industrial, fijada mecánicamente a la medianera con subestructura soporte, sistema Conlit Ind M90 "ROCKWOOL", compuesta por dos paneles rígidos de lana de roca Conlit 150 AF, revestidos por una de sus caras con una lámina de aluminio reforzado, de 50 mm de espesor, resistencia térmica 1,21951 m²K/W, conductividad térmica 0,041 W/(mK), densidad 180 kg/m³, calor específico 0,84 J/kgK y factor de resistencia a la difusión del vapor de agua 1,3, cada uno, unidos entre sí y fijados a la subestructura soporte, con tornillos de unión, Conlit ACR 100, de 100 mm de longitud. Incluso elementos de fijación y tiras de lana de roca fijadas mecánicamente para el sellado perimetral.
Suministro e instalación de franja cortafuegos horizontal, de 1 m de anchura, con una resistencia al fuego EI 90, para edificio de uso industrial, fijada mecánicamente a la medianera con subestructura soporte, sistema Conlit Ind M90 "ROCKWOOL", compuesta por dos paneles rígidos de lana de roca Conlit 150 AF, revestidos por una de sus caras con una lámina de aluminio reforzado, de 50 mm de espesor, resistencia térmica 1,21951 m²K/W, conductividad térmica 0,041 W/(mK), densidad 180 kg/m³, calor específico 0,84 J/kgK y factor de resistencia a la difusión del vapor de agua 1,3, cada uno, unidos entre sí y fijados a la subestructura soporte, con tornillos de unión, Conlit ACR 100, de 100 mm de longitud. Incluso elementos de fijación y tiras de lana de roca fijadas mecánicamente para el sellado perimetral.
Incluye: Replanteo. Fijación de la subestructura soporte a la medianera. Preparación y corte de los paneles. Colocación a tresbolillo de los paneles. Unión entre paneles con tornillos de fijación. Fijación de la franja cortafuegos a la subestructura soporte. Sellado del encuentro de la franja cortafuegos con el muro perimetral.
Criterio de medición de proyecto: Superficie medida según documentación gráfica de Proyecto.
Criterio de medición de obra: Se medirá la superficie realmente ejecutada según especificaciones de Proyecto.

| Código | Ud | Descripción | Rendimiento | Precio | Importe |
|---|---|---|---|---|---|
| mt16lrw083a | m² | Subestructura soporte de acero galvanizado para franja cortafuegos, para fijar mecánicamente a la medianera de edificio de uso industrial, incluso elementos de fijación. (material) | 1.000 | 35.00 | 35.00 |
| mt16lrw080hd | m² | Panel rígido de lana de roca Conlit 150 AF "ROCKWOOL", según UNE-EN 13162, revestido por una de sus caras con una lámina de aluminio reforzado, de 50 mm de espesor, resistencia térmica 1,21951 m²K/W, conductividad térmica 0,041 W/(mK), densidad 180 kg/m³, calor específico 0,84 J/kgK y factor de resistencia a la difusión del vapor de agua 1,3, Euroclase A1 de reacción al fuego, para protección contra incendios de elementos constructivos. (material) | 2.300 | 33.07 | 76.06 |
| mt16lrw082td | Ud | Tornillo de unión de alambre de acero galvanizado en forma de hélice, Conlit ACR 100 "ROCKWOOL", de 100 mm de longitud, para paneles de lana de roca. (material) | 20.000 | 4.48 | 89.60 |
| mo011 | h | Oficial 1ª montador. (mano de obra) | 0.250 | 18.23 | 4.56 |
| mo080 | h | Ayudante montador. (mano de obra) | 0.250 | 16.95 | 4.24 |
| mo054 | h | Oficial 1ª montador de aislamientos. (mano de obra) | 0.250 | 18.23 | 4.56 |
| mo101 | h | Ayudante montador de aislamientos. (mano de obra) | 0.250 | 16.95 | 4.24 |
| % | % | Costes directos complementarios | 2 % | 218.26 | 4.37 |
|  |  | Costes directos |  |  | 222.63 |
