# Suministro y colocación de placa de señalización de medios de evacuación, de aluminio anodizado, de 594x594 mm. Incluso elementos de fijación

- Propiedad del archivo: CYPE INGENIEROS, S.A.
- Formato: FIEBDC-3/2002
- Ámbito geográfico: Región de Murcia
- Divisa: EUR
- Costes indirectos: 3.00 %
- IVA: 21.00 %

## I Instalaciones

### IO Contra incendios

#### IOS Señalización

**IOS020** Ud Suministro y colocación de placa de señalización de medios de evacuación, de aluminio anodizado, de 594x594 mm. Incluso elementos de fijación.
Suministro y colocación de placa de señalización de medios de evacuación, de aluminio anodizado, de 594x594 mm. Incluso elementos de fijación.
Incluye: Replanteo. Fijación al paramento.
Criterio de medición de proyecto: Número de unidades previstas, según documentación gráfica de Proyecto.
Criterio de medición de obra: Se medirá el número de unidades realmente ejecutadas según especificaciones de Proyecto.

| Código | Ud | Descripción | Rendimiento | Precio | Importe |
|---|---|---|---|---|---|
| mt41sny020r | Ud | Placa de señalización de medios de evacuación, de aluminio anodizado, de 594x594 mm, según UNE 23034. Incluso elementos de fijación. (material) | 1.000 | 10.30 | 10.30 |
| mo113 | h | Peón ordinario construcción. (mano de obra) | 0.250 | 16.33 | 4.08 |
| % | % | Costes directos complementarios | 2 % | 14.38 | 0.29 |
|  |  | Costes directos |  |  | 14.67 |
