# Cuerpo de bote sifónico de polipropileno con carga mineral

- Propiedad del archivo: CYPE INGENIEROS, S.A.
- Formato: FIEBDC-3/2002
- Ámbito geográfico: Región de Murcia
- Divisa: EUR
- Costes indirectos: 3.00 %
- IVA: 21.00 %

## I Instalaciones

### IS Evacuación de aguas

#### ISD Derivaciones individuales

**ISD008** Ud Cuerpo de bote sifónico de polipropileno con carga mineral, insonorizado, de 110 mm de diámetro con tapa ciega para bote sifónico de acero inoxidable, de 110 mm de diámetro, colocado superficialmente bajo el forjado.
Suministro e instalación de cuerpo de bote sifónico de polipropileno con carga mineral, insonorizado, de 110 mm de diámetro, con cuatro entradas de 40 mm de diámetro y una salida de 40 mm de diámetro con tapa ciega para bote sifónico de acero inoxidable, de 110 mm de diámetro, colocado superficialmente bajo el forjado. Incluso prolongador.
Incluye: Presentación en seco de los tubos. Montaje, conexionado y comprobación de su correcto funcionamiento. Realización de pruebas de servicio.
Criterio de medición de proyecto: Número de unidades previstas, según documentación gráfica de Proyecto.
Criterio de medición de obra: Se medirá el número de unidades realmente ejecutadas según especificaciones de Proyecto.

| Código | Ud | Descripción | Rendimiento | Precio | Importe |
|---|---|---|---|---|---|
| mt36boj020a | Ud | Cuerpo de bote sifónico de polipropileno con carga mineral, insonorizado, de 110 mm de diámetro, con cuatro entradas de 40 mm de diámetro y una salida de 40 mm de diámetro. (material) | 1.000 | 23.00 | 23.00 |
| mt36bsj050a | Ud | Tapa ciega para bote sifónico de acero inoxidable, de 110 mm de diámetro. (material) | 1.000 | 7.12 | 7.12 |
| mt36boj025a | Ud | Tubo de polipropileno con carga mineral, para prolongación de bote sifónico de 110 mm de diámetro y de 500 mm de altura. (material) | 1.000 | 9.44 | 9.44 |
| mo008 | h | Oficial 1ª fontanero. (mano de obra) | 0.251 | 18.23 | 4.58 |
| mo107 | h | Ayudante fontanero. (mano de obra) | 0.125 | 16.94 | 2.12 |
| % | % | Costes directos complementarios | 2 % | 46.26 | 0.93 |
|  |  | Costes directos |  |  | 47.19 |
