# Sombrerete cónico de chapa galvanizada, para conducto de salida de 100 mm de diámetro exterior

- Propiedad del archivo: CYPE INGENIEROS, S.A.
- Formato: FIEBDC-3/2002
- Programa: Ejecutar Precios de Murcia en formato HTML
- Ámbito geográfico: Región de Murcia
- Divisa: EUR
- Costes indirectos: 3.00 %
- Gastos generales: 13.00 %
- Beneficio industrial: 6.00 %
- IVA: 16.00 %

## I Instalaciones

### IS Salubridad

#### ISK Ventilación adicional especifica en cocina para viviendas

**ISK040** Ud Sombrerete cónico de chapa galvanizada, para conducto de salida de 100 mm de diámetro exterior.
Suministro y montaje en el extremo exterior del conducto de extracción (boca de expulsión) de sombrerete cónico contra la lluvia de chapa galvanizada, para conducto de salida de 100 mm de diámetro exterior y malla de protección contra la entrada de hojas y pájaros, para ventilación de cocinas. Incluso p/p de elementos de anclaje y sujeción. Totalmente montado.
Incluye: Replanteo. Fijación y colocación mediante elementos de anclaje.
Criterio de medición de proyecto: Número de unidades previstas, según documentación gráfica de Proyecto.
Criterio de medición de obra: Se medirá el número de unidades realmente ejecutadas según especificaciones de Proyecto.

| Código | Ud | Descripción | Rendimiento | Precio | Importe |
|---|---|---|---|---|---|
| mt20cvc100a | Ud | Sombrerete cónico contra la lluvia de chapa galvanizada, para conducto de salida de 100 mm de diámetro exterior y malla de protección contra la entrada de hojas y pájaros. (material) | 1.000 | 68.62 | 68.62 |
| mo009 | h | Oficial 1ª montador. (mano de obra) | 0.140 | 16.65 | 2.33 |
| mo075 | h | Ayudante montador. (mano de obra) | 0.070 | 14.92 | 1.04 |
| % | % | Costes directos complementarios | 2 % | 71.99 | 1.44 |
|  |  | Costes directos |  |  | 73.43 |
