# Derivación formada por cajón repartidor

- Propiedad del archivo: CYPE INGENIEROS, S.A.
- Formato: FIEBDC-3/2002
- Programa: Ejecutar Precios de Murcia en formato HTML
- Ámbito geográfico: Región de Murcia
- Divisa: EUR
- Costes indirectos: 3.00 %
- Gastos generales: 13.00 %
- Beneficio industrial: 6.00 %
- IVA: 16.00 %

## I Instalaciones

### IS Salubridad

#### ISM Ventilación mecánica para viviendas

**ISM020** Ud Derivación formada por cajón repartidor, de 484x470x180 mm, con embocadura de entrada oblonga de 325x130 mm y cuatro embocaduras de salida de 125 mm de diámetro, para conducto de impulsión de ventilación mecánica.
Suministro y montaje de derivación formada por cajón repartidor de polipropileno expandido, de 484x470x180 mm, con embocadura de entrada oblonga de 325x130 mm y cuatro embocaduras de salida de 125 mm de diámetro, colocado en falso techo para aplicación en redes de impulsión de sistemas de ventilación mecánica. Incluso fijación en falso techo mediante cinta perforada o varilla roscada, accesorios y conexiones de conductos. Totalmente montada.
Incluye: Replanteo. Colocación y fijación en falsos techos. Conexionado de los conductos.
Criterio de medición de proyecto: Número de unidades previstas, según documentación gráfica de Proyecto.
Criterio de medición de obra: Se medirá el número de unidades realmente ejecutadas según especificaciones de Proyecto.

| Código | Ud | Descripción | Rendimiento | Precio | Importe |
|---|---|---|---|---|---|
| mt20sva120a | Ud | Cajón repartidor de polipropileno expandido, de 484x470x180 mm, con embocadura de entrada oblonga de 325x130 mm y cuatro embocaduras de salida de 125 mm de diámetro, colocado en falso techo para aplicación en redes de impulsión de sistemas de ventilación mecánica. (material) | 1.000 | 6.57 | 6.57 |
| mo009 | h | Oficial 1ª montador. (mano de obra) | 0.150 | 16.65 | 2.50 |
| mo075 | h | Ayudante montador. (mano de obra) | 0.150 | 14.92 | 2.24 |
| % | % | Costes directos complementarios | 2 % | 11.31 | 0.23 |
|  |  | Costes directos |  |  | 11.54 |
