# Sombrerete cónico de chapa galvanizada, para conducto de salida de 100 mm de diámetro exterior, para ventilación mecánica

- Propiedad del archivo: CYPE INGENIEROS, S.A.
- Formato: FIEBDC-3/2002
- Programa: Ejecutar Precios de Murcia en formato HTML
- Ámbito geográfico: Región de Murcia
- Divisa: EUR
- Costes indirectos: 3.00 %
- Gastos generales: 13.00 %
- Beneficio industrial: 6.00 %
- IVA: 16.00 %

## I Instalaciones

### IS Salubridad

#### ISM Ventilación mecánica para viviendas

**ISM060** Ud Sombrerete cónico de chapa galvanizada, para conducto de salida de 100 mm de diámetro exterior, para ventilación mecánica.
Suministro y montaje de sombrerete cónico contra la lluvia de chapa galvanizada, para conducto de salida de 100 mm de diámetro exterior y malla de protección contra la entrada de hojas y pájaros, para ventilación mecánica. Incluso p/p de elementos de anclaje y sujeción. Totalmente montado.
Incluye: Replanteo. Fijación y colocación mediante elementos de anclaje.
Criterio de medición de proyecto: Número de unidades previstas, según documentación gráfica de Proyecto.
Criterio de medición de obra: Se medirá el número de unidades realmente ejecutadas según especificaciones de Proyecto.

| Código | Ud | Descripción | Rendimiento | Precio | Importe |
|---|---|---|---|---|---|
| mt20cvc100a | Ud | Sombrerete cónico contra la lluvia de chapa galvanizada, para conducto de salida de 100 mm de diámetro exterior y malla de protección contra la entrada de hojas y pájaros. (material) | 1.000 | 68.62 | 68.62 |
| mo018 | h | Oficial 1ª construcción. (mano de obra) | 0.140 | 16.12 | 2.26 |
| mo103 | h | Peón especializado construcción. (mano de obra) | 0.070 | 14.66 | 1.03 |
| % | % | Costes directos complementarios | 2 % | 71.91 | 1.44 |
|  |  | Costes directos |  |  | 73.35 |
