# Abertura de admisión directa a través de cerramiento de fachada

- Propiedad del archivo: CYPE INGENIEROS, S.A.
- Formato: FIEBDC-3/2002
- Programa: Ejecutar Precios de Murcia en formato HTML
- Ámbito geográfico: Región de Murcia
- Divisa: EUR
- Costes indirectos: 3.00 %
- Gastos generales: 13.00 %
- Beneficio industrial: 6.00 %
- IVA: 16.00 %

## I Instalaciones

### IS Salubridad

#### ISN Ventilación natural

**ISN010** Ud Abertura de admisión directa a través de cerramiento de fachada, mediante rejilla de intemperie para instalaciones de ventilación, marco frontal y lamas de chapa perfilada de acero galvanizado, de 2000x330 mm, para ventilación natural de trastero.
Suministro y montaje de abertura de admisión directa a través de cerramiento de fachada mediante rejilla de intemperie para instalaciones de ventilación, marco frontal y lamas de chapa perfilada de acero galvanizado, de 2000x330 mm, tela metálica de acero galvanizado con malla de 20x20 mm, colocada en cerramiento de fachada, para ventilación natural de trastero. Incluso accesorios de montaje. Totalmente montada.
Incluye: Replanteo. Colocación y fijación.
Criterio de medición de proyecto: Número de unidades previstas, según documentación gráfica de Proyecto.
Criterio de medición de obra: Se medirá el número de unidades realmente ejecutadas según especificaciones de Proyecto.

| Código | Ud | Descripción | Rendimiento | Precio | Importe |
|---|---|---|---|---|---|
| mt42trx370ai1 | Ud | Rejilla de intemperie para instalaciones de ventilación, marco frontal y lamas de chapa perfilada de acero galvanizado, de 2000x330 mm, tela metálica de acero galvanizado con malla de 20x20 mm. (material) | 1.000 | 354.71 | 354.71 |
| mo018 | h | Oficial 1ª construcción. (mano de obra) | 0.501 | 16.12 | 8.08 |
| mo104 | h | Peón ordinario construcción. (mano de obra) | 0.501 | 14.21 | 7.12 |
| % | % | Costes directos complementarios | 2 % | 369.91 | 7.40 |
|  |  | Costes directos |  |  | 377.31 |
