# Colector suspendido para sistema de drenaje sifónico de cubierta, sistema Akasison "JIMTEN"

- Propiedad del archivo: CYPE INGENIEROS, S.A.
- Formato: FIEBDC-3/2002
- Ámbito geográfico: Región de Murcia
- Divisa: EUR
- Costes indirectos: 3.00 %
- IVA: 21.00 %

## I Instalaciones

### IS Evacuación de aguas

#### ISS Colectores suspendidos

**ISS020** m Colector suspendido para sistema de drenaje sifónico de cubierta, sistema Akasison "JIMTEN".
Colector suspendido para sistema de drenaje sifónico de cubierta, formado por tubería templada mediante tratamiento térmico adicional, de polietileno de alta densidad (PEAD/HDPE), de 40 mm de diámetro exterior y 3,0 mm de espesor, sistema Akasison "JIMTEN", con suspensión a la cubierta metálica cada 2,5 m mediante rieles con varillas de cuelgue con soportes de suspensión en su extremo inferior, conectores de unión entre rieles, abrazaderas para el tubo fijadas a los rieles cada 0,8 m y manguitos electrosoldables para la realización de puntos fijos cada 5 m, con codos a 45° para conexión con la bajante.
Incluye: Replanteo del recorrido del colector y de la situación de los elementos de sujeción. Presentación en seco de los tubos. Fijación de las abrazaderas. Montaje, conexionado y comprobación de su correcto funcionamiento. Realización de pruebas de servicio.
Criterio de medición de proyecto: Longitud medida en proyección horizontal, según documentación gráfica de Proyecto.
Criterio de medición de obra: Se medirá, en proyección horizontal, la longitud realmente ejecutada según especificaciones de Proyecto.

| Código | Ud | Descripción | Rendimiento | Precio | Importe |
|---|---|---|---|---|---|
| mt11aka200 | Ud | Varilla roscada. (material) | 0.400 | 0.60 | 0.24 |
| mt11aka060 | Ud | Soporte para suspensión de riel de 30x30 mm, de acero galvanizado, sistema Akasison "JIMTEN". (material) | 0.400 | 5.00 | 2.00 |
| mt11aka070 | Ud | Riel de 5000x30x30 mm, de acero galvanizado, sistema Akasison "JIMTEN". (material) | 0.200 | 13.00 | 2.60 |
| mt11aka090a | Ud | Abrazadera para tubería de 40 mm de diámetro, de acero galvanizado, sistema Akasison "JIMTEN", para sujeción a riel. (material) | 1.250 | 11.00 | 13.75 |
| mt11aka040ba | m | Tubería templada mediante tratamiento térmico adicional, de polietileno de alta densidad (PEAD/HDPE), de 40 mm de diámetro exterior y 3 mm de espesor, sistema Akasison "JIMTEN", en tramos de 5 m de longitud. (material) | 1.050 | 4.00 | 4.20 |
| mt11aka100a | Ud | Manguito electrosoldable de polietileno de alta densidad (PEAD/HDPE), de 40 mm de diámetro interior, sistema Akasison "JIMTEN". (material) | 0.400 | 6.56 | 2.62 |
| mt11aka150a | Ud | Codo 45° de polietileno de alta densidad (PEAD/HDPE), de 40 mm de diámetro exterior y 3 mm de espesor, sistema Akasison "JIMTEN". (material) | 0.100 | 2.03 | 0.20 |
| op00ato010 |  | Atornillador. | 1.000 | 0.00 | 0.00 |
| op00mar010 |  | Martillo. | 1.000 | 0.00 | 0.00 |
| op00tal010 |  | Taladro. | 1.000 | 0.00 | 0.00 |
| mo008 | h | Oficial 1ª fontanero. (mano de obra) | 0.179 | 23.16 | 4.15 |
| mo107 | h | Ayudante fontanero. (mano de obra) | 0.090 | 21.75 | 1.96 |
| % | % | Costes directos complementarios | 2 % | 31.72 | 0.63 |
|  |  | Costes directos |  |  | 32.35 |
