# Celosía sistema "CERÁMICA MAYOR - TEMPIO"

- Propiedad del archivo: CYPE INGENIEROS, S.A.
- Formato: FIEBDC-3/2002
- Ámbito geográfico: Región de Murcia
- Divisa: EUR
- Costes indirectos: 3.00 %
- IVA: 21.00 %

## L Carpintería, vidrios y protecciones solares

### LS Protecciones solares

#### LSZ Celosías

**LSZ062** m² Celosía sistema "CERÁMICA MAYOR - TEMPIO", de lamas cerámicas extruidas de sección cuadrada, modelo Baguette B-5x5, de 50x50 mm y 1000 mm de longitud, color Blanco W2-07, gama de colores naturales, con subestructura soporte.
Formación de celosía sistema "CERÁMICA MAYOR - TEMPIO", de lamas cerámicas extruidas de sección cuadrada, modelo Baguette B-5x5, de 50x50 mm y 1000 mm de longitud, color Blanco W2-07, gama de colores naturales, con subestructura soporte compuesta de perfiles verticales de aluminio extruido de aleación 6063 y tratamiento térmico T-5, de 4 mm de espesor medio, ménsulas de aluminio para sustentación y ménsulas de aluminio para retención de los perfiles verticales sujetas mediante anclajes y tornillería de acero inoxidable A2 según DIN 7504-K, de cabeza hexagonal. Incluso recortes y ajustes.
Incluye: Replanteo. Presentación, nivelación y montaje de la subestructura soporte. Presentación de las lamas. Recortes y ajustes de las lamas. Fijación definitiva de las lamas a la subestructura soporte. Limpieza final.
Criterio de medición de proyecto: Superficie medida según documentación gráfica de Proyecto, sin duplicar esquinas ni encuentros, deduciendo todos los huecos.
Criterio de medición de obra: Se medirá la superficie realmente ejecutada según especificaciones de Proyecto, sin duplicar esquinas ni encuentros, deduciendo todos los huecos.

| Código | Ud | Descripción | Rendimiento | Precio | Importe |
|---|---|---|---|---|---|
| mt12pcm120ka | m | Lama cerámica extruida, de sección cuadrada, modelo Baguette B-5x5 "CERÁMICA MAYOR - TEMPIO", de 50x50 mm y 1000 mm de longitud, color Blanco W2-07, gama de colores naturales. (material) | 10.000 | 14.00 | 140.00 |
| mt12pcm106f | Ud | Repercusión, por m de lama cerámica extruida "CERÁMICA MAYOR - TEMPIO", de anclajes metálicos y tornillería para fijación de la lama a los perfiles verticales. (material) | 10.000 | 8.50 | 85.00 |
| mt12pcm107 | m | Tubo interior de seguridad de aluminio, para lama cerámica extruida "CERÁMICA MAYOR - TEMPIO". (material) | 10.000 | 1.25 | 12.50 |
| mt12pcm105f | m² | Subestructura soporte compuesta de perfiles verticales de aluminio extruido de aleación 6063 y tratamiento térmico T-5, de 4 mm de espesor medio, ménsulas de aluminio para sustentación y ménsulas de aluminio para retención de los perfiles verticales sujetas mediante anclajes y tornillería de acero inoxidable A2 según DIN 7504-K, de cabeza hexagonal. (material) | 1.000 | 20.00 | 20.00 |
| op00ato010 |  | Atornillador. | 1.000 | 0.00 | 0.00 |
| mo052 | h | Oficial 1ª montador de sistemas de fachadas prefabricadas. (mano de obra) | 3.273 | 17.97 | 58.82 |
| mo099 | h | Ayudante montador de sistemas de fachadas prefabricadas. (mano de obra) | 3.273 | 16.69 | 54.63 |
| % | % | Costes directos complementarios | 3 % | 370.95 | 11.13 |
|  |  | Costes directos |  |  | 382.08 |
