# Aislamiento térmico por el exterior de muros en contacto con el terreno, con poliestireno extruido

- Propiedad del archivo: CYPE INGENIEROS, S.A.
- Formato: FIEBDC-3/2002
- Ámbito geográfico: Región de Murcia
- Divisa: EUR
- Costes indirectos: 3.00 %
- IVA: 21.00 %

## N Aislamientos e impermeabilizaciones

### NA Aislamientos térmicos

#### NAB Muros en contacto con el terreno

**NAB010** m² Aislamiento térmico por el exterior de muros en contacto con el terreno, con poliestireno extruido.
Aislamiento térmico por el exterior de muros en contacto con el terreno, formado por panel rígido de poliestireno extruido, de superficie lisa y mecanizado lateral a media madera, de 100 mm de espesor, resistencia a compresión >= 300 kPa, resistencia térmica 2,85 m²K/W, conductividad térmica 0,035 W/(mK), colocado a tope y fijado con adhesivo cementoso sobre el trasdós del muro, preparado para recibir el relleno con material de drenaje. Incluso perfil de chapa curvada, para remate y protección de los bordes de los paneles de aislamiento térmico.
Incluye: Limpieza y preparación de la superficie soporte. Replanteo y corte del aislamiento. Colocación del aislamiento. Fijación del aislamiento. Colocación del perfil de remate.
Criterio de medición de proyecto: Superficie medida según documentación gráfica de Proyecto.
Criterio de medición de obra: Se medirá la superficie realmente ejecutada según especificaciones de Proyecto.

| Código | Ud | Descripción | Rendimiento | Precio | Importe |
|---|---|---|---|---|---|
| mt16pxa010ag | m² | Panel rígido de poliestireno extruido, según UNE-EN 13164, de superficie lisa y mecanizado lateral a media madera, de 100 mm de espesor, resistencia a compresión >= 300 kPa, resistencia térmica 2,85 m²K/W, conductividad térmica 0,035 W/(mK), Euroclase E de reacción al fuego según UNE-EN 13501-1, con código de designación XPS-EN 13164-T1-CS(10/Y)300-DS(70,90)-DLT(2)5-CC(2/1,5/50)125-WL(T)0,7-WD(V)3-FTCD1. (material) | 1.050 | 20.76 | 21.80 |
| mt16aaa040b | kg | Adhesivo cementoso para fijación de paneles aislantes, en paramentos verticales. (material) | 1.000 | 0.45 | 0.45 |
| mt16aaa100 | m | Perfil de chapa curvada de acero prelacado, de 0,6 mm de espesor y 15 mm de anchura, para remate y protección de los bordes de los paneles de aislamiento térmico. (material) | 0.330 | 1.25 | 0.41 |
| mo054 | h | Oficial 1ª montador de aislamientos. (mano de obra) | 0.120 | 20.87 | 2.50 |
| mo101 | h | Ayudante montador de aislamientos. (mano de obra) | 0.120 | 19.60 | 2.35 |
| % | % | Costes directos complementarios | 2 % | 27.51 | 0.55 |
|  |  | Costes directos |  |  | 28.06 |
