# Barrera acústica para divisoria

- Propiedad del archivo: CYPE INGENIEROS, S.A.
- Formato: FIEBDC-3/2002
- Ámbito geográfico: Región de Murcia
- Divisa: EUR
- Costes indirectos: 3.00 %
- IVA: 21.00 %

## N Aislamientos e impermeabilizaciones

### NA Aislamientos

#### NAP Particiones

**NAP100** m² Barrera acústica para divisoria, instalada a través del plenum, entre el forjado y la divisoria, formada por panel acústico autoportante de lana mineral, compuesto por módulos de 1200x600x80 mm, fijado mecánicamente sobre una estructura soporte (no incluida en este precio).
Suministro e instalación de barrera acústica para divisoria, a través del plenum, formada por panel acústico autoportante de lana mineral, compuesto por módulos de 1200x600x80 mm, revestido por las dos caras con un complejo kraft-aluminio, fijado mecánicamente sobre una estructura soporte (no incluida en este precio), colocado entre el forjado y la divisoria para mejorar el aislamiento acústico lateral entre espacios. Incluso p/p de cortes, colocación de los paneles a tresbolillo sobre la estructura soporte y obturación de las juntas entre paneles con cinta de aluminio.
Incluye: Replanteo. Corte y ajuste de los paneles. Colocación de los paneles. Obturación de las juntas.
Criterio de medición de proyecto: Superficie medida según documentación gráfica de Proyecto.
Criterio de medición de obra: Se medirá la superficie realmente ejecutada según especificaciones de Proyecto.

| Código | Ud | Descripción | Rendimiento | Precio | Importe |
|---|---|---|---|---|---|
| mt12par120a | m² | Panel acústico autoportante de lana mineral, compuesto por módulos de 1200x600x80 mm, revestido por las dos caras con un complejo kraft-aluminio, Euroclase A1 de reacción al fuego, como barrera acústica en plenums, entre el forjado y la divisoria. (material) | 1.050 | 44.27 | 46.48 |
| mt42con020 | m | Cinta autoadhesiva de aluminio de 50 micras de espesor y 65 mm de ancho a base de resinas acrílicas, para el sellado y fijación del aislamiento. (material) | 1.500 | 0.19 | 0.29 |
| mo054 | h | Oficial 1ª montador de aislamientos. (mano de obra) | 0.506 | 17.97 | 9.09 |
| mo101 | h | Ayudante montador de aislamientos. (mano de obra) | 0.506 | 16.69 | 8.45 |
| % | % | Costes directos complementarios | 2 % | 64.31 | 1.29 |
|  |  | Costes directos |  |  | 65.60 |
