# Aislamiento térmico por el exterior de cubiertas inclinadas de tejas

- Propiedad del archivo: CYPE INGENIEROS, S.A.
- Formato: FIEBDC-3/2002
- Ámbito geográfico: Región de Murcia
- Divisa: EUR
- Costes indirectos: 3.00 %
- IVA: 21.00 %

## N Aislamientos e impermeabilizaciones

### NA Aislamientos térmicos

#### NAQ Cubiertas

**NAQ011** m² Aislamiento térmico por el exterior de cubiertas inclinadas de tejas, formado por placa de poliestireno extruido EZ 60 "GRAZIMAC", de 1250x600 mm, de superficie lisa y mecanizado lateral a media madera, de 60 mm de espesor, con perfiles perforados de acero galvanizado, con una separación entre perfiles de 400 mm, sobre superficie soporte existente regularizada con una capa de mortero.
Suministro y colocación de aislamiento térmico por el exterior de cubiertas inclinadas de tejas, formado por placa de poliestireno extruido EZ 60 "GRAZIMAC", de 1250x600 mm, de superficie lisa y mecanizado lateral a media madera, de 60 mm de espesor, 300 kPa de resistencia a compresión, densidad 32 kg/m³, conductividad térmica 0,035 W/(mK), con perfiles perforados de acero galvanizado, con una separación entre perfiles de 400 mm, sobre una capa de regularización de mortero de cemento, industrial, M-5 de 2 cm de espesor, con acabado fratasado. Incluso p/p de cortes, fijaciones y limpieza.
Incluye: Limpieza del soporte. Vertido, extendido y regleado de la capa de mortero de regularización. Taladro y anclaje del aislamiento.
Criterio de medición de proyecto: Superficie medida según documentación gráfica de Proyecto.
Criterio de medición de obra: Se medirá la superficie realmente ejecutada según especificaciones de Proyecto.

| Código | Ud | Descripción | Rendimiento | Precio | Importe |
|---|---|---|---|---|---|
| mt08aaa010a | m³ | Agua. (material) | 0.007 | 1.50 | 0.01 |
| mt09mif010ca | t | Mortero industrial para albañilería, de cemento, color gris, categoría M-5 (resistencia a compresión 5 N/mm²), suministrado en sacos, según UNE-EN 998-2. (material) | 0.038 | 32.25 | 1.23 |
| mt16peg010u | m² | Placa de poliestireno extruido EZ 60 "GRAZIMAC", de 1250x600 mm, de superficie lisa y mecanizado lateral a media madera, de 60 mm de espesor, 300 kPa de resistencia a compresión, densidad 32 kg/m³, conductividad térmica 0,035 W/(mK), con perfiles perforados de acero galvanizado, con una separación entre perfiles de 400 mm. (material) | 1.050 | 13.81 | 14.50 |
| mt16aaa020ig | Ud | Fijación mecánica para paneles aislantes de poliestireno extruido, colocados directamente sobre la superficie soporte. (material) | 2.500 | 0.19 | 0.48 |
| op00tal010 |  | Taladro. | 1.000 | 0.00 | 0.00 |
| mo054 | h | Oficial 1ª montador de aislamientos. (mano de obra) | 0.084 | 18.23 | 1.53 |
| mo101 | h | Ayudante montador de aislamientos. (mano de obra) | 0.084 | 16.95 | 1.42 |
| mo113 | h | Peón ordinario construcción. (mano de obra) | 0.202 | 16.33 | 3.30 |
| % | % | Costes directos complementarios | 2 % | 22.47 | 0.45 |
|  |  | Costes directos |  |  | 22.92 |
