# Capa adicional de refuerzo para el sistema Webertherm Ceramic Flexible LM "WEBER"

- Propiedad del archivo: CYPE INGENIEROS, S.A.
- Formato: FIEBDC-3/2002
- Ámbito geográfico: Región de Murcia
- Divisa: EUR
- Costes indirectos: 3.00 %
- IVA: 21.00 %

## N Aislamientos e impermeabilizaciones

### NA Aislamientos térmicos

#### NAS Sistemas ETICS de aislamiento exterior de fachadas

**NAS123** m² Capa adicional de refuerzo para el sistema Webertherm Ceramic Flexible LM "WEBER", mediante la aplicación de una capa de mortero de 2 mm de espesor mínimo, realizada con mortero polimérico de altas prestaciones, Webertherm Flex B, "WEBER", de color blanco, armado con malla de fibra de vidrio antiálcalis, Webertherm 160 "WEBER", de 3,5x3,8 mm de luz de malla, 160 g/m² de masa superficial y 0,52 mm de espesor.
Aplicación de capa adicional de refuerzo para el sistema Webertherm Ceramic Flexible LM "WEBER", mediante la aplicación de una capa de mortero de 2 mm de espesor mínimo, realizada con mortero polimérico de altas prestaciones, Webertherm Flex B, "WEBER", de color blanco, armado con malla de fibra de vidrio antiálcalis, Webertherm 160 "WEBER", de 3,5x3,8 mm de luz de malla, 160 g/m² de masa superficial y 0,52 mm de espesor, solapada 10 cm; aplicada en zonas susceptibles de impacto desde el arranque del sistema, sobre la capa de regularización y antes de la aplicación de la capa de acabado.
Incluye: Aplicación de una primera capa de mortero sobre la capa de regularización. Colocación de la malla de refuerzo, de fibra de vidrio. Aplicación de una segunda capa de mortero sobre la malla de refuerzo. Resolución de puntos singulares.
Criterio de medición de proyecto: Superficie medida según documentación gráfica de Proyecto, deduciendo los huecos de superficie mayor de 1 m², añadiendo a cambio la superficie de la parte interior del hueco, correspondiente al desarrollo de jambas y dinteles.
Criterio de medición de obra: Se medirá la superficie realmente ejecutada según especificaciones de Proyecto, deduciendo los huecos de superficie mayor de 1 m², añadiendo a cambio la superficie de la parte interior del hueco, correspondiente al desarrollo de jambas y dinteles.
Criterio de valoración económica: El precio incluye la ejecución de remates en los encuentros con paramentos, revestimientos u otros elementos recibidos en su superficie.

| Código | Ud | Descripción | Rendimiento | Precio | Importe |
|---|---|---|---|---|---|
| mt28mpc030a | kg | Mortero polimérico de altas prestaciones, Webertherm Flex B, "WEBER", de color blanco, a base de copolímeros acrílicos en dispersión acuosa, cargas minerales y aditivos específicos, para la fijación y regularización de placas de aislamiento térmico. (material) | 2.250 | 3.67 | 8.26 |
| mt28maw050a | m² | Malla de fibra de vidrio antiálcalis, Webertherm 160 "WEBER", de 3,5x3,8 mm de luz de malla, 160 g/m² de masa superficial, 0,52 mm de espesor y de 0,11x50 m, para armar morteros. (material) | 1.100 | 22.16 | 24.38 |
| mo039 | h | Oficial 1ª revocador. (mano de obra) | 0.101 | 17.64 | 1.78 |
| mo079 | h | Ayudante revocador. (mano de obra) | 0.101 | 16.95 | 1.71 |
| % | % | Costes directos complementarios | 2 % | 36.13 | 0.72 |
|  |  | Costes directos |  |  | 36.85 |
