# Aislamiento acústico sobre falso techo formado por placa de aglomerado de corcho expandido, de 25 mm de espesor, color negro

- Propiedad del archivo: CYPE INGENIEROS, S.A.
- Formato: FIEBDC-3/2002
- Ámbito geográfico: Región de Murcia
- Divisa: EUR
- Costes indirectos: 3.00 %
- IVA: 21.00 %

## N Aislamientos e impermeabilizaciones

### NA Aislamientos térmicos

#### NAT Falsos techos

**NAT030** m² Aislamiento acústico sobre falso techo formado por placa de aglomerado de corcho expandido, de 25 mm de espesor, color negro.
Suministro y colocación de aislamiento acústico sobre falso techo de placas, formado por placa de aglomerado de corcho expandido, de 25 mm de espesor, color negro, resistencia térmica 0,65 m²K/W, conductividad térmica 0,036 W/(mK). Incluso p/p de cortes del aislante.
Incluye: Corte, ajuste y colocación del aislamiento.
Criterio de medición de proyecto: Superficie medida entre paramentos, según documentación gráfica de Proyecto, sin descontar huecos para instalaciones.
Criterio de medición de obra: Se medirá la superficie realmente ejecutada según especificaciones de Proyecto, sin descontar huecos para instalaciones.

| Código | Ud | Descripción | Rendimiento | Precio | Importe |
|---|---|---|---|---|---|
| mt16acg010aa | m² | Placa de aglomerado de corcho expandido, de 25 mm de espesor, color negro, según UNE-EN 13170, resistencia térmica 0,65 m²K/W, conductividad térmica 0,036 W/(mK), Euroclase E de reacción al fuego, de aplicación como aislante térmico y acústico. (material) | 1.050 | 7.67 | 8.05 |
| mo054 | h | Oficial 1ª montador de aislamientos. (mano de obra) | 0.070 | 17.97 | 1.26 |
| mo101 | h | Ayudante montador de aislamientos. (mano de obra) | 0.070 | 16.69 | 1.17 |
| % | % | Costes directos complementarios | 2 % | 10.48 | 0.21 |
|  |  | Costes directos |  |  | 10.69 |
