# Lámina altamente transpirable, acrílica, con armadura de poliéster, de 0,3 mm de espesor y 210 g/m²; por el exterior del cerramiento vertical

- Propiedad del archivo: CYPE INGENIEROS, S.A.
- Formato: FIEBDC-3/2002
- Ámbito geográfico: Región de Murcia
- Divisa: EUR
- Costes indirectos: 3.00 %
- IVA: 21.00 %

## N Aislamientos e impermeabilizaciones

### NE Estanqueidad

#### NEL Láminas para el control del vapor

**NEL010** m² Lámina altamente transpirable, acrílica, con armadura de poliéster, de 0,3 mm de espesor y 210 g/m²; por el exterior del cerramiento vertical.
Lámina altamente transpirable, acrílica, con armadura de poliéster, de 0,3 mm de espesor y 210 g/m², de 0,04 m de espesor de aire equivalente frente a la difusión de vapor de agua, según UNE-EN 1931, estanqueidad al agua clase W1 según UNE-EN 1928, (Euroclase B-s1, d0 de reacción al fuego, según UNE-EN 13501-1); por el exterior del cerramiento vertical. Incluso grapas para fijación a la superficie soporte, cinta autoadhesiva para sellado de juntas.
Incluye: Limpieza y preparación de la superficie. Corte y preparación. Fijación. Corte de la cinta de sellado. Colocación de la cinta de sellado.
Criterio de medición de proyecto: Superficie medida según documentación gráfica de Proyecto.
Criterio de medición de obra: Se medirá la superficie realmente ejecutada según especificaciones de Proyecto.

| Código | Ud | Descripción | Rendimiento | Precio | Importe |
|---|---|---|---|---|---|
| mt15pdr130a | m² | Lámina altamente transpirable, acrílica, con armadura de poliéster, de 0,3 mm de espesor y 210 g/m², de 0,04 m de espesor de aire equivalente frente a la difusión de vapor de agua, según UNE-EN 1931, estanqueidad al agua clase W1 según UNE-EN 1928, (Euroclase B-s1, d0 de reacción al fuego, según UNE-EN 13501-1), con resistencia a los rayos UV, rango de temperatura de trabajo de -40 a 100°C, para colocar bajo revestimientos con lamas de madera, con juntas abiertas de hasta 50 mm de anchura máxima, suministrada en rollos de 1,50x50 m, según UNE-EN 13859-2. (material) | 1.090 | 3.94 | 4.29 |
| mt15pdr300a | Ud | Grapa de acero galvanizado, de 6 mm de altura; para la fijación de láminas para el control del vapor. (material) | 5.000 | 0.01 | 0.05 |
| mt15pdr140a | m | Cinta autoadhesiva con adhesivo acrílico sin disolventes y película de separación de papel siliconado, de 0,6 mm de espesor y 75 mm de anchura, con resistencia a los rayos UV, rango de temperatura de trabajo de -30 a 100°C, para aplicar en interiores y exteriores, para la fijación y el sellado de láminas impermeabilizantes y para el control del vapor suministrada en rollos de 20 m de longitud. (material) | 1.020 | 2.96 | 3.02 |
| op00gra020 |  | Grapadora de martillo. | 1.000 | 0.00 | 0.00 |
| mo054 | h | Oficial 1ª montador de aislamientos. (mano de obra) | 0.041 | 18.23 | 0.75 |
| mo101 | h | Ayudante montador de aislamientos. (mano de obra) | 0.021 | 16.95 | 0.36 |
| % | % | Costes directos complementarios | 2 % | 8.47 | 0.17 |
|  |  | Costes directos |  |  | 8.64 |
