# Impermeabilización de piscinas. Sistema Dry120 Pool "REVESTECH"

- Propiedad del archivo: CYPE INGENIEROS, S.A.
- Formato: FIEBDC-3/2002
- Ámbito geográfico: Región de Murcia
- Divisa: EUR
- Costes indirectos: 3.00 %
- IVA: 21.00 %

## N Aislamientos e impermeabilizaciones

### NI Impermeabilizaciones

#### NIA Fosos de ascensor, depósitos y piscinas

**NIA100** m² Impermeabilización de piscinas. Sistema Dry120 Pool "REVESTECH".
Impermeabilización de piscinas. Sistema Dry120 Pool "REVESTECH", formado por lámina impermeabilizante flexible tipo EVAC, Dry120 30 "REVESTECH", compuesta de una doble hoja de poliolefina termoplástica con acetato de vinil etileno, con ambas caras revestidas de fibras de poliéster no tejidas, de 1,25 mm de espesor y 525 g/m², suministrada en rollos de 1,5 m de anchura y 30 m de longitud, fijada al soporte con adhesivo cementoso mejorado, deformable y tixotrópico, C2 TE S1 extendido con llana dentada. Incluso complementos de refuerzo en tratamiento de puntos singulares mediante el uso de piezas especiales "REVESTECH" para la resolución de ángulos internos Dry50 Cornerin, resolución de uniones con banda Dry50 Banda 13x30, resolución de encuentros con paramentos con banda perimetral Corner Band, sellado de juntas y encuentros con paramentos con Primerpool y sellado de juntas con Seal Plus.
Criterio de valoración económica: El precio no incluye el revestimiento.
Incluye: Limpieza y preparación de la superficie soporte. Colocación de la impermeabilización. Resolución de los puntos singulares. Sellado de juntas.
Criterio de medición de proyecto: Superficie medida en proyección horizontal, según documentación gráfica de Proyecto, desde las caras interiores de los antepechos o petos perimetrales que la limitan.
Criterio de medición de obra: Se medirá, en proyección horizontal, la superficie realmente ejecutada según especificaciones de Proyecto, desde las caras interiores de los antepechos o petos perimetrales que la limitan.

| Código | Ud | Descripción | Rendimiento | Precio | Importe |
|---|---|---|---|---|---|
| mt09mcm060a | kg | Adhesivo cementoso mejorado, C2 TE S1, según UNE-EN 12004, deformable, con deslizamiento reducido y tiempo abierto ampliado, color gris, a base de cemento, áridos de granulometría fina, resinas sintéticas y aditivos especiales, con propiedades tixotrópicas y de endurecimiento sin retracción. (material) | 0.600 | 1.01 | 0.61 |
| mt15rev012a | m² | Lámina impermeabilizante flexible tipo EVAC, Dry120 30 "REVESTECH", compuesta de una doble hoja de poliolefina termoplástica con acetato de vinil etileno, con ambas caras revestidas de fibras de poliéster no tejidas, de 1,25 mm de espesor y 525 g/m², suministrada en rollos de 1,5 m de anchura y 30 m de longitud, según UNE-EN 13956. (material) | 1.100 | 15.67 | 17.24 |
| mt15rev170c | kg | Adhesivo a base de poliuretano, Seal Plus "REVESTECH", color marrón, para el sellado de juntas. (material) | 0.040 | 17.29 | 0.69 |
| mt15rev058l | m | Banda de refuerzo para lámina impermeabilizante flexible tipo EVAC, Dry50 Banda 13x30 "REVESTECH", de 127 mm de anchura, compuesta de una doble hoja de poliolefina termoplástica con acetato de vinil etileno, con ambas caras revestidas de fibras de poliéster no tejidas, de 0,52 mm de espesor y 335 g/m². (material) | 0.250 | 3.13 | 0.78 |
| mt15rev175c | kg | Imprimación a base de poliuretano en dispersión acuosa, Primerpool "REVESTECH", para el sellado de juntas y encuentros con paramentos. (material) | 0.045 | 6.36 | 0.29 |
| mt15rev045c | m | Banda de refuerzo de encuentros a 90° entre paramentos para lámina impermeabilizante flexible tipo EVAC, Corner Band "REVESTECH", de 127 mm de anchura, compuesta de una doble hoja de poliolefina termoplástica con acetato de vinil etileno, con ambas caras revestidas de fibras de poliéster no tejidas, de 0,8 mm de espesor y 625 g/m², suministrada en rollos de 30 m de longitud. (material) | 0.100 | 4.84 | 0.48 |
| mt15rev065b | Ud | Complemento para refuerzo de puntos singulares en tratamientos impermeabilizantes mediante piezas para la resolución de ángulos internos, Dry50 Cornerin "REVESTECH". (material) | 0.020 | 7.33 | 0.15 |
| mo029 | h | Oficial 1ª aplicador de láminas impermeabilizantes. (mano de obra) | 0.164 | 20.30 | 3.33 |
| mo067 | h | Ayudante aplicador de láminas impermeabilizantes. (mano de obra) | 0.164 | 19.60 | 3.21 |
| % | % | Costes directos complementarios | 2 % | 26.78 | 0.54 |
|  |  | Costes directos |  |  | 27.32 |
