# Impermeabilización de balcones y terrazas

- Propiedad del archivo: CYPE INGENIEROS, S.A.
- Formato: FIEBDC-3/2002
- Ámbito geográfico: Región de Murcia
- Divisa: EUR
- Costes indirectos: 3.00 %
- IVA: 21.00 %

## N Aislamientos e impermeabilizaciones

### NI Impermeabilizaciones

#### NIG Cubiertas, galerías y balcones

**NIG210** m² Impermeabilización de balcones y terrazas, realizada mediante el sistema MasterSeal Balcony 1336 "BASF", compuesto por capa de regularización con revestimiento elástico, MasterSeal M 251 "BASF", de color rojo RAL 3013, mezclado con árido de cuarzo natural, MasterTop F1 "BASF" (con una proporción en peso 1:0,5), aplicado con llana o rastrillo de goma; y sellado con revestimiento elástico, MasterSeal M 251 "BASF", de color rojo RAL 3013, aplicado con rodillo o pistola; previa imprimación con MasterSeal M 251 "BASF", diluida con un 2% de xileno y aplicada con rodillo, pistola o rastrillo de goma, sobre superficie soporte de hormigón (no incluida en este precio).
Formación de impermeabilización de balcones y terrazas, realizada mediante el sistema MasterSeal Balcony 1336 "BASF", compuesto por capa de regularización con revestimiento elástico, MasterSeal M 251 "BASF", de color rojo RAL 3013, formado por poliuretano monocomponente con bajo contenido en disolventes, mezclado con árido de cuarzo natural, MasterTop F1 "BASF", como carga mineral (con una proporción en peso 1:0,5), aplicado con llana o rastrillo de goma; y sellado de la impermeabilización con revestimiento elástico, MasterSeal M 251 "BASF", de color rojo RAL 3013, aplicado con rodillo o pistola. Incluso p/p de limpieza y preparación de la superficie soporte de hormigón, con imprimación MasterSeal M 251 "BASF", de color rojo RAL 3013, diluida con un 2% de xileno, aplicada con rodillo, pistola o rastrillo de goma; y resolución de puntos singulares.
Incluye: Limpieza y preparación de la superficie en la que ha de aplicarse la impermeabilización. Aplicación de la imprimación. Resolución de los puntos singulares. Aplicación de la capa de regularización. Aplicación de la capa de sellado.
Criterio de medición de proyecto: Superficie medida en proyección horizontal, según documentación gráfica de Proyecto, desde las caras interiores de los antepechos o petos perimetrales que la limitan.
Criterio de medición de obra: Se medirá, en proyección horizontal, la superficie realmente ejecutada según especificaciones de Proyecto, desde las caras interiores de los antepechos o petos perimetrales que la limitan.

| Código | Ud | Descripción | Rendimiento | Precio | Importe |
|---|---|---|---|---|---|
| mt15bas110b | kg | Revestimiento elástico, MasterSeal M 251 "BASF", de color rojo RAL 3013, formado por poliuretano monocomponente con bajo contenido en disolventes, para impermeabilización de cubiertas, balcones y galerías, resistente a la intemperie, al tránsito peatonal, a aguas agresivas (agua de mar y aguas fecales), a varios ácidos diluidos, álcalis, aceites minerales y fuels. (material) | 1.200 | 24.50 | 29.40 |
| mt15bas140a | kg | Disolvente a base de xileno. (material) | 0.006 | 8.63 | 0.05 |
| mt15bas130a | kg | Árido de cuarzo natural, MasterTop F1 "BASF", de granulometría comprendida entre 0,18 y 0,3 mm, para utilizar como carga mineral en combinación con resinas epoxi o poliuretano. (material) | 0.250 | 0.70 | 0.18 |
| mo032 | h | Oficial 1ª aplicador de productos impermeabilizantes. (mano de obra) | 0.121 | 17.64 | 2.13 |
| mo070 | h | Ayudante aplicador de productos impermeabilizantes. (mano de obra) | 0.121 | 16.95 | 2.05 |
| % | % | Costes directos complementarios | 2 % | 33.81 | 0.68 |
|  |  | Costes directos |  |  | 34.49 |
