# Impermeabilización de cubiertas

- Propiedad del archivo: CYPE INGENIEROS, S.A.
- Formato: FIEBDC-3/2002
- Ámbito geográfico: Región de Murcia
- Divisa: EUR
- Costes indirectos: 3.00 %
- IVA: 21.00 %

## N Aislamientos e impermeabilizaciones

### NI Impermeabilizaciones

#### NIG Cubiertas, galerías y balcones

**NIG310** m² Impermeabilización de cubiertas, realizada mediante el sistema Antigoteras "PINTURAS ISAVAL", formado por revestimiento continuo elástico impermeabilizante a base de polímeros acrílicos en emulsión acuosa, Extreme Antigoteras "PINTURAS ISAVAL", color negro, con un rendimiento de 1,5 l/m², y colocación de malla de fibra de vidrio "PINTURAS ISAVAL", de 60 g/m² de masa superficial, sobre superficie soporte (no incluida en este precio).
Formación de impermeabilización de cubiertas, realizada mediante el sistema Antigoteras "PINTURAS ISAVAL", formado por revestimiento continuo elástico impermeabilizante a base de polímeros acrílicos en emulsión acuosa, Extreme Antigoteras "PINTURAS ISAVAL", color negro, con un rendimiento de 1,5 l/m², y colocación de malla de fibra de vidrio "PINTURAS ISAVAL", de 60 g/m² de masa superficial, sobre superficie soporte (no incluida en este precio). Incluso p/p de limpieza y preparación de la superficie soporte.
Incluye: Limpieza y preparación de la superficie soporte. Colocación de la malla. Aplicación del impermeabilizante.
Criterio de medición de proyecto: Superficie medida en proyección horizontal, según documentación gráfica de Proyecto, desde las caras interiores de los antepechos o petos perimetrales que la limitan.
Criterio de medición de obra: Se medirá, en proyección horizontal, la superficie realmente ejecutada según especificaciones de Proyecto, desde las caras interiores de los antepechos o petos perimetrales que la limitan.

| Código | Ud | Descripción | Rendimiento | Precio | Importe |
|---|---|---|---|---|---|
| mt15rei020a | m² | Malla de fibra de vidrio "PINTURAS ISAVAL", de 60 g/m² de masa superficial, suministrada en rollos de 50 m (material) | 1.000 | 0.80 | 0.80 |
| mt15rei010cd | l | Revestimiento continuo elástico impermeabilizante a base de polímeros acrílicos en emulsión acuosa, Extreme Antigoteras "PINTURAS ISAVAL", color negro. (material) | 1.500 | 11.46 | 17.19 |
| mo032 | h | Oficial 1ª aplicador de productos impermeabilizantes. (mano de obra) | 0.121 | 17.64 | 2.13 |
| mo070 | h | Ayudante aplicador de productos impermeabilizantes. (mano de obra) | 0.121 | 16.95 | 2.05 |
| % | % | Costes directos complementarios | 2 % | 22.17 | 0.44 |
|  |  | Costes directos |  |  | 22.61 |
