# Impermeabilización líquida de cubiertas. Sistema "REVETÓN"

- Propiedad del archivo: CYPE INGENIEROS, S.A.
- Formato: FIEBDC-3/2002
- Ámbito geográfico: Región de Murcia
- Divisa: EUR
- Costes indirectos: 3.00 %
- IVA: 21.00 %

## N Aislamientos e impermeabilizaciones

### NL Impermeabilizaciones líquidas

#### NLG Cubiertas, galerías y balcones

**NLG010** m² Impermeabilización líquida de cubiertas. Sistema "REVETÓN".
Impermeabilización líquida de cubierta inclinada. Sistema "REVETÓN" formado por una mano de imprimación de dos componentes, a base de resina epoxi en dispersión acuosa "REVETÓN", incolora, acabado satinado, revestimiento continuo elástico impermeabilizante reforzado con fibras, Revetón Antigoteras "REVETÓN", acabado mate, color blanco, aplicado en capas sucesivas, (1,5 l/m²), armado con geotextil no tejido de fibras de poliéster, Texnón 50 "REVETÓN", de 50 g/m² de masa superficial y 0,61 mm de espesor en toda la superficie y geotextil no tejido de fibras de poliéster, Texnón 100 "REVETÓN", de 100 g/m² de masa superficial y 0,82 mm de espesor en puntos singulares.
Incluye: Limpieza de la superficie soporte. Aplicación de la imprimación. Armado de la superficie. Resolución de los puntos singulares. Aplicación del impermeabilizante.
Criterio de medición de proyecto: Superficie medida en verdadera magnitud, según documentación gráfica de Proyecto.
Criterio de medición de obra: Se medirá, en verdadera magnitud, la superficie realmente ejecutada según especificaciones de Proyecto.

| Código | Ud | Descripción | Rendimiento | Precio | Importe |
|---|---|---|---|---|---|
| mt15rer010b | l | Imprimación de dos componentes, a base de resina epoxi en dispersión acuosa "REVETÓN", incolora, acabado satinado, para aplicar con brocha, rodillo o pistola. (material) | 0.200 | 36.05 | 7.21 |
| mt15rer500a | m² | Geotextil no tejido de fibras de poliéster, Texnón 50 "REVETÓN", de 50 g/m² de masa superficial y 0,61 mm de espesor, suministrado en rollos de 1x100 m. (material) | 1.050 | 7.87 | 8.26 |
| mt15rer501d | m² | Geotextil no tejido de fibras de poliéster, Texnón 100 "REVETÓN", de 100 g/m² de masa superficial y 0,82 mm de espesor, suministrado en rollos de 0,2x100 m. (material) | 0.100 | 3.17 | 0.32 |
| mt15rer105a | l | Revestimiento continuo elástico impermeabilizante reforzado con fibras, Revetón Antigoteras "REVETÓN", a base de copolímeros acrílicos en dispersión acuosa, dióxido de titanio y pigmentos extendedores seleccionados, acabado mate, color blanco, con resistencia a los rayos UV y a los álcalis, para aplicar con brocha, rodillo o pistola. (material) | 1.500 | 5.34 | 8.01 |
| op00tal020 |  | Taladro con batidora. | 1.000 | 0.00 | 0.00 |
| mo032 | h | Oficial 1ª aplicador de productos impermeabilizantes. (mano de obra) | 0.170 | 20.30 | 3.45 |
| mo070 | h | Ayudante aplicador de productos impermeabilizantes. (mano de obra) | 0.170 | 19.60 | 3.33 |
| % | % | Costes directos complementarios | 2 % | 30.58 | 0.61 |
|  |  | Costes directos |  |  | 31.19 |
