# Impermeabilización líquida y aislamiento termorreflectante de cubiertas no transitables. Sistema "REVETÓN"

- Propiedad del archivo: CYPE INGENIEROS, S.A.
- Formato: FIEBDC-3/2002
- Ámbito geográfico: Región de Murcia
- Divisa: EUR
- Costes indirectos: 3.00 %
- IVA: 21.00 %

## N Aislamientos e impermeabilizaciones

### NL Impermeabilizaciones líquidas

#### NLG Cubiertas, galerías y balcones

**NLG020** m² Impermeabilización líquida y aislamiento termorreflectante de cubiertas no transitables. Sistema "REVETÓN".
Impermeabilización líquida y aislamiento termorreflectante de cubierta no transitable, sobre superficie soporte de hormigón o mortero. Sistema "REVETÓN" formado por imprimación de dos componentes, a base de resina epoxi en dispersión acuosa "REVETÓN", incolora, acabado satinado, geotextil no tejido de fibras de vidrio, Texnón 300 "REVETÓN", de 300 g/m² de masa superficial, en toda la superficie y en puntos singulares y revestimiento elástico, Revsun Tec Plus "REVETÓN", acabado mate, color blanco, aplicado en capas sucesivas, (2 l/m²).
Incluye: Limpieza de la superficie soporte. Aplicación de la imprimación. Armado de la superficie. Resolución de los puntos singulares. Aplicación del impermeabilizante.
Criterio de medición de proyecto: Superficie medida en proyección horizontal, según documentación gráfica de Proyecto, desde las caras interiores de los antepechos o petos perimetrales que la limitan.
Criterio de medición de obra: Se medirá, en proyección horizontal, la superficie realmente ejecutada según especificaciones de Proyecto, desde las caras interiores de los antepechos o petos perimetrales que la limitan.

| Código | Ud | Descripción | Rendimiento | Precio | Importe |
|---|---|---|---|---|---|
| mt15rer010b | l | Imprimación de dos componentes, a base de resina epoxi en dispersión acuosa "REVETÓN", incolora, acabado satinado, para aplicar con brocha, rodillo o pistola. (material) | 0.200 | 36.05 | 7.21 |
| mt15rer700a | l | Revestimiento elástico, Revsun Tec Plus "REVETÓN", a base de copolímeros acrílicos en dispersión acuosa, dióxido de titanio y pigmentos extendedores seleccionados, acabado mate, color blanco, con un índice de reflexión solar de 70 y 0,91 de emitancia, antimoho y antiverdín, con resistencia a los rayos UV y a los álcalis, para aplicar con brocha, rodillo o pistola. (material) | 2.000 | 10.51 | 21.02 |
| mt15rer502a | m² | Geotextil no tejido de fibras de vidrio, Texnón 300 "REVETÓN", de 300 g/m² de masa superficial, suministrado en rollos de 1x150 m. (material) | 1.100 | 2.89 | 3.18 |
| op00tal020 |  | Taladro con batidora. | 1.000 | 0.00 | 0.00 |
| mo032 | h | Oficial 1ª aplicador de productos impermeabilizantes. (mano de obra) | 0.371 | 20.30 | 7.53 |
| mo070 | h | Ayudante aplicador de productos impermeabilizantes. (mano de obra) | 0.371 | 19.60 | 7.27 |
| % | % | Costes directos complementarios | 2 % | 46.21 | 0.92 |
|  |  | Costes directos |  |  | 47.13 |
