# Sistema Impelast FR "WÜRTH" de impermeabilización líquida de cubiertas

- Propiedad del archivo: CYPE INGENIEROS, S.A.
- Formato: FIEBDC-3/2002
- Ámbito geográfico: Región de Murcia
- Divisa: EUR
- Costes indirectos: 3.00 %
- IVA: 21.00 %

## N Aislamientos e impermeabilizaciones

### NL Impermeabilizaciones líquidas

#### NLG Cubiertas, galerías y balcones

**NLG271** m² Sistema Impelast FR "WÜRTH" de impermeabilización líquida de cubiertas, sobre superficie soporte de baldosas cerámicas, formado por dos capas de revestimiento impermeabilizante, Impelast FR "WÜRTH", a base de resinas elastoméricas en emulsión acuosa, color terracota, con resistencia a los rayos UV, 2 kg/m², previa aplicación de imprimación, Primer C20 "WÜRTH", a base de resinas acrílicas, 0,2 kg/m².
Sistema Impelast FR "WÜRTH" de impermeabilización líquida de cubiertas, sobre superficie soporte de baldosas cerámicas, formado por dos capas de revestimiento impermeabilizante, Impelast FR "WÜRTH", a base de resinas elastoméricas en emulsión acuosa, color terracota, con resistencia a los rayos UV, 2 kg/m², previa aplicación de imprimación, Primer C20 "WÜRTH", a base de resinas acrílicas, 0,2 kg/m².
Incluye: Limpieza de la superficie soporte. Aplicación de la imprimación. Aplicación del impermeabilizante.
Criterio de medición de proyecto: Superficie medida en proyección horizontal, según documentación gráfica de Proyecto, desde las caras interiores de los antepechos o petos perimetrales que la limitan.
Criterio de medición de obra: Se medirá, en proyección horizontal, la superficie realmente ejecutada según especificaciones de Proyecto, desde las caras interiores de los antepechos o petos perimetrales que la limitan.

| Código | Ud | Descripción | Rendimiento | Precio | Importe |
|---|---|---|---|---|---|
| mt15wur120a | kg | Imprimación, Primer C20 "WÜRTH", a base de resinas acrílicas. (material) | 0.200 | 5.09 | 1.02 |
| mt15wur130c | kg | Revestimiento impermeabilizante, Impelast FR "WÜRTH", a base de resinas elastoméricas en emulsión acuosa, color terracota, con resistencia a los rayos UV. (material) | 2.000 | 7.83 | 15.66 |
| op00tal020 |  | Taladro con batidora. | 1.000 | 0.00 | 0.00 |
| mo032 | h | Oficial 1ª aplicador de productos impermeabilizantes. (mano de obra) | 0.100 | 18.91 | 1.89 |
| mo070 | h | Ayudante aplicador de productos impermeabilizantes. (mano de obra) | 0.100 | 18.17 | 1.82 |
| % | % | Costes directos complementarios | 2 % | 20.39 | 0.41 |
|  |  | Costes directos |  |  | 20.80 |
