# Partición desmontable formada por mampara de 4x2,9 m

- Propiedad del archivo: CYPE INGENIEROS, S.A.
- Formato: FIEBDC-3/2002
- Programa: Ejecutar Precios de Murcia en formato HTML
- Ámbito geográfico: Región de Murcia
- Divisa: EUR
- Costes indirectos: 0.03 %
- IVA: 21.00 %

## P Particiones

### PM Mamparas

#### PMA Acero

**PMA010** Ud Partición desmontable formada por mampara de 4x2,9 m, de acero galvanizado natural, acristalada en la mitad de su superficie, con puerta de paso de acero galvanizado de 2,10x0,90 m, aislamiento intermedio de lana mineral y remate superior de acero galvanizado.
Suministro y montaje de partición desmontable formada por mampara acristalada de 4x2,9 m, con luna pulida incolora en la mitad de su superficie y la otra mitad de panel machihembrado compuesto por dos chapas de acero galvanizado y aislamiento intermedio de lana mineral, puerta de paso de acero galvanizado de 2,10x0,90 m, perfilería de acero galvanizado natural y remate superior de panel machihembrado compuesto por dos chapas de acero galvanizado. Incluso p/p de herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010a | m² | Panel ciego machihembrado para mamparas, formado por dos chapas de acero galvanizado con aislamiento intermedio de lana mineral de conductividad térmica 0,039 W/(mK). (material) | 6.270 | 80.49 | 504.67 |
| mt26mac020a | m | Perfil en "U" de acero galvanizado para mamparas. (material) | 5.900 | 4.26 | 25.13 |
| mt26mac030a | m | Rodapié de acero galvanizado para mamparas. (material) | 3.000 | 4.43 | 13.29 |
| mt21vpi010d | m² | Luna pulida incolora, 8 mm. Según UNE-EN 410 y UNE-EN 673. (material) | 3.150 | 30.50 | 96.08 |
| mt26mac040 | m | Perfil de aluminio lacado para recibido del vidrio en mamparas. (material) | 10.200 | 5.83 | 59.47 |
| mt26mac050a | Ud | Puerta sencilla de una hoja de acero galvanizado para colocar en mamparas, incluso p/p de herrajes. (material) | 1.000 | 357.85 | 357.85 |
| op00ato010 |  | Atornillador. | 1.000 | 0.00 | 0.00 |
| mo010 | h | Oficial 1ª montador. (mano de obra) | 6.071 | 17.97 | 109.10 |
| mo075 | h | Ayudante montador. (mano de obra) | 6.071 | 16.69 | 101.32 |
| % | % | Costes directos complementarios | 2 % | 1266.91 | 25.34 |
|  |  | Costes directos |  |  | 1292.25 |
