# Partición desmontable formada por mampara de 4x2,9 m

- Propiedad del archivo: CYPE INGENIEROS, S.A.
- Formato: FIEBDC-3/2002
- Programa: Ejecutar Precios de Murcia en formato HTML
- Ámbito geográfico: Región de Murcia
- Divisa: EUR
- Costes indirectos: 0.03 %
- IVA: 21.00 %

## P Particiones

### PM Mamparas

#### PMA Acero

**PMA010** Ud Partición desmontable formada por mampara de 4x2,9 m, de acero galvanizado prelacado, acristalada en la mitad de su superficie, con aislamiento intermedio de lana mineral y remate superior acristalado.
Suministro y montaje de partición desmontable formada por mampara acristalada de 4x2,9 m, con luna pulida incolora en la mitad de su superficie y la otra mitad de panel machihembrado compuesto por dos chapas de acero galvanizado prelacado y aislamiento intermedio de lana mineral, perfilería de acero galvanizado prelacado y remate superior acristalado. Incluso p/p de herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010b | m² | Panel ciego machihembrado para mamparas, formado por dos chapas de acero galvanizado prelacado con aislamiento intermedio de lana mineral de conductividad térmica 0,039 W/(mK). (material) | 4.000 | 100.62 | 402.48 |
| mt26mac020b | m | Perfil en "U" de acero galvanizado prelacado para mamparas. (material) | 9.700 | 6.12 | 59.36 |
| mt26mac030b | m | Rodapié de acero galvanizado prelacado para mamparas. (material) | 3.900 | 4.83 | 18.84 |
| mt21vpi010d | m² | Luna pulida incolora, 8 mm. Según UNE-EN 410 y UNE-EN 673. (material) | 7.200 | 30.50 | 219.60 |
| mt26mac040 | m | Perfil de aluminio lacado para recibido del vidrio en mamparas. (material) | 22.700 | 5.83 | 132.34 |
| op00ato010 |  | Atornillador. | 1.000 | 0.00 | 0.00 |
| mo010 | h | Oficial 1ª montador. (mano de obra) | 6.071 | 17.97 | 109.10 |
| mo075 | h | Ayudante montador. (mano de obra) | 6.071 | 16.69 | 101.32 |
| % | % | Costes directos complementarios | 2 % | 1043.04 | 20.86 |
|  |  | Costes directos |  |  | 1063.90 |
