# Apertura y tapado de rozas con mortero de cemento M-5 en fábrica de bloque hueco de hormigón, con rozadora eléctrica y carga manual de escombros sobre camión o contenedor

- Propiedad del archivo: CYPE INGENIEROS, S.A.
- Formato: FIEBDC-3/2002
- Programa: Ejecutar Precios de Murcia en formato HTML
- Ámbito geográfico: Región de Murcia
- Divisa: EUR
- Costes indirectos: 0.03 %
- IVA: 21.00 %

## P Particiones

### PY Ayudas

#### PYT Apertura de rozas

**PYT010** m Apertura y tapado de rozas con mortero de cemento M-5 en fábrica de bloque hueco de hormigón, con rozadora eléctrica y carga manual de escombros sobre camión o contenedor.
Apertura y tapado de rozas con mortero de cemento M-5 en fábrica de bloque hueco de hormigón, con rozadora eléctrica sin afectar a la estabilidad del elemento constructivo. Incluso p/p de preparación de la zona de trabajo y protección de los elementos del entorno que deban mantenerse, limpieza, acopio, retirada y carga manual de escombros sobre camión o contenedor.
Incluye: Preparación de la zona de trabajo. Replanteo. Ejecución de la roza con rozadora eléctrica. Tapado de las rozas. Retirada y acopio de escombros. Limpieza de los restos de obra. Carga de escombros sobre camión o contenedor.
Criterio de medición de proyecto: Longitud medida según documentación gráfica de Proyecto.
Criterio de medición de obra: Se medirá la longitud realmente ejecutada según especificaciones de Proyecto.

| Código | Ud | Descripción | Rendimiento | Precio | Importe |
|---|---|---|---|---|---|
| mt09mor010c | m³ | Mortero de cemento CEM II/B-P 32,5 N tipo M-5, confeccionado en obra con 250 kg/m³ de cemento y una proporción en volumen 1/6. (material) | 0.005 | 115.30 | 0.58 |
| op00roz010 |  | Rozadora. | 1.000 | 0.00 | 0.00 |
| mo105 | h | Peón ordinario construcción. (mano de obra) | 0.293 | 16.13 | 4.73 |
| % | % | Costes directos complementarios | 2 % | 5.31 | 0.11 |
|  |  | Costes directos |  |  | 5.42 |
