# Cubierta inclinada de tejas cerámicas

- Propiedad del archivo: CYPE INGENIEROS, S.A.
- Formato: FIEBDC-3/2002
- Ámbito geográfico: Región de Murcia
- Divisa: EUR
- Costes indirectos: 3.00 %
- IVA: 21.00 %

## Q Cubiertas

### QT Inclinadas

#### QTT Tejas

**QTT020** m² Cubierta inclinada de tejas cerámicas, sobre espacio no habitable, con una pendiente media del 30%, compuesta de: formación de pendientes: tablero cerámico hueco machihembrado, para revestir, 50x20x3 cm, sobre tabiques aligerados de 100 cm de altura media; impermeabilización: placa bajo teja, cobertura: teja cerámica curva, 40x19x16 cm, color rojo, recibida con mortero de cemento, industrial, M-2,5.
Formación de cubierta inclinada de tejas cerámicas, sobre espacio no habitable, con una pendiente media del 30%, compuesta de: FORMACIÓN DE PENDIENTES: tablero cerámico hueco machihembrado, para revestir, 50x20x3 cm, apoyado sobre tabiques aligerados de ladrillo cerámico hueco, recibidos con mortero de cemento M-5, con una altura media de 100 cm, arriostrados transversalmente cada 2 m aproximadamente, todo ello sobre forjado de hormigón (no incluido en este precio); IMPERMEABILIZACIÓN: placa bajo teja, fijada con tornillos al soporte; COBERTURA: teja cerámica curva, 40x19x16 cm, color rojo, recibida con mortero de cemento, industrial, M-2,5. Incluso p/p de tejas de ventilación.
Incluye: Limpieza del supradós del forjado. Formación de tabicas perimetrales con piezas cerámicas. Formación de tabiques aligerados. Maestreado del remate de los tabiques aligerados para recibir el tablero. Colocación de las cintas de papel sobre los tabiques aligerados. Colocación de las piezas cerámicas que forman el tablero. Colocación de la placa bajo teja. Colocación de las tejas recibidas con mortero.
Criterio de medición de proyecto: Superficie del faldón medida en verdadera magnitud, según documentación gráfica de Proyecto.
Criterio de medición de obra: Se medirá, en verdadera magnitud, la superficie realmente ejecutada según especificaciones de Proyecto.

| Código | Ud | Descripción | Rendimiento | Precio | Importe |
|---|---|---|---|---|---|
| mt04lvc010c | Ud | Ladrillo cerámico hueco doble, para revestir, 24x11,5x9 cm, según UNE-EN 771-1. (material) | 42.146 | 0.13 | 5.48 |
| mt08aaa010a | m³ | Agua. (material) | 0.019 | 1.50 | 0.03 |
| mt09mif010ca | t | Mortero industrial para albañilería, de cemento, color gris, categoría M-5 (resistencia a compresión 5 N/mm²), suministrado en sacos, según UNE-EN 998-2. (material) | 0.047 | 32.25 | 1.52 |
| mt04lvg020a | Ud | Tablero cerámico hueco machihembrado, para revestir, 50x20x3 cm, según UNE 67041. (material) | 10.000 | 1.22 | 12.20 |
| mt13lpo010k | m² | Placa asfáltica 10 ondas de perfil ondulado y color rojo, a base de fibras minerales y vegetales saturadas con una emulsión bituminosa a altas temperaturas, según UNE-EN 534. (material) | 1.250 | 7.99 | 9.99 |
| mt13lpo035a | Ud | Clavo, para fijación de placa bajo teja. (material) | 3.000 | 0.08 | 0.24 |
| mt09mif010ba | t | Mortero industrial para albañilería, de cemento, color gris, categoría M-2,5 (resistencia a compresión 2,5 N/mm²), suministrado en sacos, según UNE-EN 998-2. (material) | 0.056 | 31.36 | 1.76 |
| mt13tac010a | Ud | Teja cerámica curva, 40x19x16 cm, color rojo, según UNE-EN 1304. (material) | 31.400 | 0.25 | 7.85 |
| mt13tac013a | Ud | Teja cerámica de ventilación, curva, color rojo, según UNE-EN 1304. (material) | 0.100 | 6.50 | 0.65 |
| mo011 | h | Oficial 1ª montador. (mano de obra) | 1.501 | 18.23 | 27.36 |
| mo080 | h | Ayudante montador. (mano de obra) | 1.779 | 16.95 | 30.15 |
| % | % | Costes directos complementarios | 2 % | 97.23 | 1.94 |
|  |  | Costes directos |  |  | 99.17 |
