# Tablero de piezas cerámicas machihembradas

- Propiedad del archivo: CYPE INGENIEROS, S.A.
- Formato: FIEBDC-3/2002
- Ámbito geográfico: Región de Murcia
- Divisa: EUR
- Costes indirectos: 3.00 %
- IVA: 21.00 %

## Q Cubiertas

### QU Componentes de cubiertas inclinadas

#### QUG Formación de pendientes y faldones

**QUG110** m² Tablero de piezas cerámicas machihembradas, para revestir, de 120x30x4 cm, con las testas biseladas, relleno de las juntas entre las piezas de dos tramos contiguos con mortero de cemento, industrial, M-2,5, apoyado sobre soporte discontinuo metálico; para formación de faldón en cubierta inclinada.
Tablero de piezas cerámicas machihembradas, para revestir, de 120x30x4 cm, con las testas biseladas, relleno de las juntas entre las piezas de dos tramos contiguos con mortero de cemento, industrial, M-2,5, apoyado sobre soporte discontinuo metálico; para formación de faldón en cubierta inclinada.
Incluye: Replanteo. Corte de las piezas. Colocación de las piezas cerámicas que forman el tablero.
Criterio de medición de proyecto: Superficie del faldón medida en verdadera magnitud, según documentación gráfica de Proyecto.
Criterio de medición de obra: Se medirá, en verdadera magnitud, la superficie realmente ejecutada según especificaciones de Proyecto.

| Código | Ud | Descripción | Rendimiento | Precio | Importe |
|---|---|---|---|---|---|
| mt04lvg020h | Ud | Tablero cerámico hueco machihembrado, para revestir, 120x30x4 cm, con las testas biseladas, según UNE 67041. (material) | 2.778 | 1.49 | 4.14 |
| mt08aaa010a | m³ | Agua. (material) | 0.006 | 1.50 | 0.01 |
| mt09mif010ba | t | Mortero industrial para albañilería, de cemento, color gris, categoría M-2,5 (resistencia a compresión 2,5 N/mm²), suministrado en sacos, según UNE-EN 998-2. (material) | 0.002 | 32.93 | 0.07 |
| mo020 | h | Oficial 1ª construcción. (mano de obra) | 0.301 | 19.23 | 5.79 |
| mo077 | h | Ayudante construcción. (mano de obra) | 0.150 | 18.54 | 2.78 |
| % | % | Costes directos complementarios | 2 % | 12.79 | 0.26 |
|  |  | Costes directos |  |  | 13.05 |
