# Pieza de remate perimetral de faldón de tablero de panel sándwich

- Propiedad del archivo: CYPE INGENIEROS, S.A.
- Formato: FIEBDC-3/2002
- Ámbito geográfico: Región de Murcia
- Divisa: EUR
- Costes indirectos: 3.00 %
- IVA: 21.00 %

## Q Cubiertas

### QU Componentes de cubiertas inclinadas

#### QUG Formación de pendientes y faldones

**QUG145** m Pieza de remate perimetral de faldón de tablero de panel sándwich, de madera aserrada de pino silvestre (Pinus sylvestris) procedente de España, de 140x30 mm, clase resistente C18 según UNE-EN 338 y UNE-EN 1912, calidad estructural ME-2 según UNE 56544; para clase de uso 3.2 según UNE-EN 335, con protección frente a agentes bióticos que se corresponde con la clase de penetración NP3 según UNE-EN 351-1, con acabado cepillado, en cubierta inclinada de madera. Incluso tirafondos de acero zincado, para fijación sobre soporte de madera.
Pieza de remate perimetral de faldón de tablero de panel sándwich, de madera aserrada de pino silvestre (Pinus sylvestris) procedente de España, de 140x30 mm, clase resistente C18 según UNE-EN 338 y UNE-EN 1912, calidad estructural ME-2 según UNE 56544; para clase de uso 3.2 según UNE-EN 335, con protección frente a agentes bióticos que se corresponde con la clase de penetración NP3 según UNE-EN 351-1, con acabado cepillado, en cubierta inclinada de madera. Incluso tirafondos de acero zincado, para fijación sobre soporte de madera.
Incluye: Replanteo de las piezas. Corte de las piezas. Colocación, aplomado, nivelación y alineación. Resolución de encuentros y de puntos singulares.
Criterio de medición de proyecto: Longitud medida en verdadera magnitud, según documentación gráfica de Proyecto.
Criterio de medición de obra: Se medirá, en verdadera magnitud, la longitud realmente ejecutada según especificaciones de Proyecto.

| Código | Ud | Descripción | Rendimiento | Precio | Importe |
|---|---|---|---|---|---|
| mt13pso030a | m | Pieza de remate perimetral, de madera aserrada de pino silvestre (Pinus sylvestris) procedente de España, de 140x30 mm, clase resistente C18 según UNE-EN 338 y UNE-EN 1912, calidad estructural ME-2 según UNE 56544; para clase de uso 3.2 según UNE-EN 335, con protección frente a agentes bióticos que se corresponde con la clase de penetración NP3 según UNE-EN 351-1, con acabado cepillado, para el cierre y protección de los paneles en aleros y laterales. (material) | 1.050 | 3.95 | 4.15 |
| mt13lpo037j | Ud | Tirafondo de acero zincado, de 6 mm de diámetro y 150 mm de longitud, de cabeza avellanada, para fijación sobre soporte de madera. (material) | 5.000 | 0.15 | 0.75 |
| op00cep010 |  | Garlopa. | 1.000 | 0.00 | 0.00 |
| op00ato010 |  | Atornillador. | 1.000 | 0.00 | 0.00 |
| op00tal010 |  | Taladro. | 1.000 | 0.00 | 0.00 |
| op00cor050 |  | Cortadora manual de madera, de disco. | 1.000 | 0.00 | 0.00 |
| mo017 | h | Oficial 1ª carpintero. (mano de obra) | 0.150 | 19.52 | 2.93 |
| mo058 | h | Ayudante carpintero. (mano de obra) | 0.150 | 18.66 | 2.80 |
| % | % | Costes directos complementarios | 2 % | 10.63 | 0.21 |
|  |  | Costes directos |  |  | 10.84 |
