# Cobertura de placas de poliéster

- Propiedad del archivo: CYPE INGENIEROS, S.A.
- Formato: FIEBDC-3/2002
- Ámbito geográfico: Región de Murcia
- Divisa: EUR
- Costes indirectos: 3.00 %
- IVA: 21.00 %

## Q Cubiertas

### QU Componentes de cubiertas inclinadas

#### QUO De placas de poliéster

**QUO010** m² Cobertura de placas de poliéster.
Cobertura de placas translúcidas trapezoidales de poliéster, color verde RAL 6011, de 10 mm de espesor, colocadas con un solape de la placa superior de 200 mm y un solape lateral de un trapecio y fijadas mecánicamente sobre entramado ligero metálico o de madera, en cubierta inclinada, con una pendiente mayor del 10%. Incluso accesorios de fijación de las placas.
Criterio de valoración económica: El precio no incluye la superficie soporte.
Incluye: Replanteo de las placas por faldón. Colocación de las piezas para apoyo de las placas. Corte, preparación y colocación de las placas. Fijación mecánica de las placas.
Criterio de medición de proyecto: Superficie medida en verdadera magnitud, según documentación gráfica de Proyecto.
Criterio de medición de obra: Se medirá, en verdadera magnitud, la superficie realmente ejecutada según especificaciones de Proyecto.

| Código | Ud | Descripción | Rendimiento | Precio | Importe |
|---|---|---|---|---|---|
| mt13lpo130a | m² | Placa translúcida trapezoidal de poliéster, color verde RAL 6011, de 10 mm de espesor. (material) | 1.070 | 14.65 | 15.68 |
| mt13lpo140c | Ud | Kit de accesorios de fijación, para placas de poliéster, en cubiertas inclinadas, formado por piezas de polipropileno para apoyo de placa trapezoidal, con el mismo perfil de la greca, piezas de acero inoxidable con arandela de EPDM para colocar sobre la parte superior de la placa y asegurar la estanqueidad de la fijación y tornillos autorroscantes. (material) | 0.250 | 46.53 | 11.63 |
| op00ciz010 |  | Cizalla. | 1.000 | 0.00 | 0.00 |
| op00roe010 |  | Roedora. | 1.000 | 0.00 | 0.00 |
| mo051 | h | Oficial 1ª montador de cerramientos industriales. (mano de obra) | 0.090 | 20.87 | 1.88 |
| mo098 | h | Ayudante montador de cerramientos industriales. (mano de obra) | 0.090 | 19.60 | 1.76 |
| % | % | Costes directos complementarios | 2 % | 30.95 | 0.62 |
|  |  | Costes directos |  |  | 31.57 |
