# Aplacado con placa de gres porcelánico de gran formato STON-KER de "BUTECH", "PORCELANOSA GRUPO", serie Block, acabado Carpatia Beige, de 8,1x66x1 cm, colocada mediante el sistema FP de "BUTECH"

- Propiedad del archivo: CYPE INGENIEROS, S.A.
- Formato: FIEBDC-3/2002
- Ámbito geográfico: Región de Murcia
- Divisa: EUR
- Costes indirectos: 3.00 %
- IVA: 21.00 %

## R Revestimientos y trasdosados

### RC Chapados y aplacados

#### RCG De baldosas y plaquetas cerámicas

**RCG030** m² Aplacado con placa de gres porcelánico de gran formato STON-KER de "BUTECH", "PORCELANOSA GRUPO", serie Block, acabado Carpatia Beige, de 8,1x66x1 cm, colocada mediante el sistema FP de "BUTECH".
Aplacado con placa de gres porcelánico de gran formato STON-KER de "BUTECH", "PORCELANOSA GRUPO", serie Block, acabado Carpatia Beige, de 8,1x66x1 cm, colocadas mediante el sistema FP de "BUTECH", con juntas de 5 mm de anchura, sobre soporte enfoscado con mortero de cemento, industrial, M-5 aditivado con Unicem, recibidas con adhesivo cementoso mejorado, C2 TE, con deslizamiento reducido y tiempo abierto ampliado, Fr-one Gris "BUTECH" aditivado con Unilax, y rejuntadas con mortero de juntas cementoso Colorstuk Rapid, "BUTECH", tipo CG2, según UNE-EN 13888. Incluso grapa vista y formación de juntas de dilatación de 8 mm selladas con sellante monocomponente con base de poliuretano P-404 blanco de "BUTECH".
Incluye: Replanteo de los ejes verticales y horizontales de las juntas. Preparación de los elementos de sujeción. Regularización y aplomado del revestimiento cerámico. Sujeción definitiva del revestimiento. Formación de juntas de movimiento. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt12pcb020ael1 | m² | Placa de gres porcelánico de gran formato STON-KER de "BUTECH", "PORCELANOSA GRUPO", serie Block, acabado Carpatia Beige, de 8,1x66x1 cm. (material) | 1.000 | 53.85 | 53.85 |
| mt08aaa010a | m³ | Agua. (material) | 0.007 | 1.50 | 0.01 |
| mt09mif010ca | t | Mortero industrial para albañilería, de cemento, color gris, categoría M-5 (resistencia a compresión 5 N/mm²), suministrado en sacos, según UNE-EN 998-2. (material) | 0.038 | 33.86 | 1.29 |
| mt09mcb030c | kg | Aditivo de resina sintética en dispersión acuosa Unicem, "BUTECH", para mejorar las prestaciones mecánicas de revocos de morteros de cemento o como puente de unión entre capas de mortero. (material) | 0.680 | 3.53 | 2.40 |
| mt09mcb010g | kg | Adhesivo cementoso mejorado, C2 TE, con deslizamiento reducido y tiempo abierto ampliado, según UNE-EN 12004, Fr-one Gris "BUTECH", para fachadas cerámicas, compuesto por cementos de alta resistencia, áridos seleccionados y alto contenido en resinas sintéticas. (material) | 5.000 | 0.56 | 2.80 |
| mt09mcb030b | kg | Aditivo de resina sintética en dispersión acuosa Unilax, "BUTECH", para mezclar con adhesivo cementoso. (material) | 1.500 | 2.41 | 3.62 |
| mt12pcb110c | Ud | Anclaje tipo grapa vista metálica para el sistema Fachadas Pegadas de "BUTECH". (material) | 2.000 | 1.39 | 2.78 |
| mt09mcb020da | kg | Mortero de juntas cementoso de fraguado y endurecimiento rápido Colorstuk rapid "BUTECH", tipo CG2, según UNE-EN 13888, color Manhattan, para juntas de 2 a 15 mm, compuesto por conglomerantes hidráulicos específicos, áridos seleccionados y aditivos especiales, apto para todo tipo de baldosas cerámicas y piedras naturales. (material) | 0.350 | 2.20 | 0.77 |
| mt15sjb010a | Ud | Cartucho con 310 ml de sellante monocomponente a base de poliuretano P-404 de "BUTECH", color blanco, para juntas de dilatación en revestimientos cerámicos. (material) | 0.206 | 5.96 | 1.23 |
| op00sie030 |  | Sierra de disco de diamante, para mesa de trabajo, de corte húmedo. | 1.000 | 0.00 | 0.00 |
| mo014 | h | Oficial 1ª montador de aplacados cerámicos. (mano de obra) | 1.003 | 19.48 | 19.54 |
| mo081 | h | Ayudante montador de aplacados cerámicos. (mano de obra) | 1.103 | 18.17 | 20.04 |
| % | % | Costes directos complementarios | 2 % | 108.33 | 2.17 |
|  |  | Costes directos |  |  | 110.50 |
