# Revestimiento con tablero contrachapado fenólico de 10 mm de espesor

- Propiedad del archivo: CYPE INGENIEROS, S.A.
- Formato: FIEBDC-3/2002
- Programa: Ejecutar Precios de Murcia en formato HTML
- Ámbito geográfico: Región de Murcia
- Divisa: EUR
- Costes indirectos: 0.03 %
- IVA: 21.00 %

## R Revestimientos

### RD Decorativos

#### RDM Maderas

**RDM010** m² Revestimiento con tablero contrachapado fenólico de 10 mm de espesor, con la cara vista revestida con chapa de madera de sapeli, clavado a rastreles de madera de pino de 5x5 cm atornillados al paramento vertical.
Suministro y colocación de revestimiento decorativo de paramentos interiores mediante tablero contrachapado fenólico de 10 mm de espesor, con la cara interior de conífera y la cara vista revestida con una chapa fina de madera de sapeli, barnizada en fábrica, con junta machihembrada, clavado sobre entramado de rastreles de madera de 5x5 cm, dispuestos cada 40 cm, atornillados sobre la superficie regularizada de paramentos verticales interiores. Incluso p/p de preparación y limpieza de la superficie, formación de encuentros, cortes del material y remates perimetrales.
Incluye: Preparación y limpieza de la superficie a revestir. Replanteo de juntas, huecos y encuentros. Replanteo de los rastreles del entramado. Corte y presentación de los tableros. Colocación sobre el entramado. Resolución del perímetro del revestimiento. Limpieza de la superficie.
Criterio de medición de proyecto: Superficie medida según documentación gráfica de Proyecto, deduciendo los huecos de superficie mayor de 2 m².
Criterio de medición de obra: Se medirá la superficie realmente ejecutada según especificaciones de Proyecto, deduciendo los huecos de superficie mayor de 2 m².

| Código | Ud | Descripción | Rendimiento | Precio | Importe |
|---|---|---|---|---|---|
| mt18mva010c | m | Rastrel de madera de pino, con humedad entre 8% y 12%, de 50x50 mm. (material) | 2.000 | 1.98 | 3.96 |
| mt29tma120 | Ud | Tornillo de acero galvanizado, de 80 mm de longitud, con arandela. (material) | 3.000 | 0.10 | 0.30 |
| mt29tma130 | Ud | Taco largo, de plástico, para pared. (material) | 3.000 | 0.02 | 0.06 |
| mt13eag022 | Ud | Clavo de acero para fijación de rastrel de madera a soporte de madera. (material) | 3.000 | 0.04 | 0.12 |
| mt29tma020c | m² | Tablero contrachapado fenólico de 10 mm de espesor, con la cara interior de conífera y la cara vista revestida con una chapa fina de madera de sapeli, barnizada en fábrica, con junta machihembrada, para revestimiento de paramentos verticales interiores. (material) | 1.200 | 24.14 | 28.97 |
| op00cla010 |  | Clavadora. | 1.000 | 0.00 | 0.00 |
| op00cep010 |  | Garlopa. | 1.000 | 0.00 | 0.00 |
| mo016 | h | Oficial 1ª carpintero. (mano de obra) | 0.461 | 17.70 | 8.16 |
| mo054 | h | Ayudante carpintero. (mano de obra) | 0.230 | 16.82 | 3.87 |
| % | % | Costes directos complementarios | 2 % | 45.44 | 0.91 |
|  |  | Costes directos |  |  | 46.35 |
