# Revestimiento decorativo con moqueta de fibra sintética 100% poliamida

- Propiedad del archivo: CYPE INGENIEROS, S.A.
- Formato: FIEBDC-3/2002
- Ámbito geográfico: Región de Murcia
- Divisa: EUR
- Costes indirectos: 3.00 %
- IVA: 21.00 %

## R Revestimientos y trasdosados

### RD Decorativos

#### RDT Textiles

**RDT010** m² Revestimiento decorativo con moqueta de fibra sintética 100% poliamida, con 600 g/m² de masa superficial de fibra depositada, de 9,5 mm de espesor, fabricada por proceso de tufting sobre revés de yute sintético, acabado en pelo cortado, fijación con adhesivo de contacto a base de resina acrílica en dispersión acuosa, sobre la superficie regularizada de paramentos verticales interiores.
Revestimiento decorativo con moqueta de fibra sintética 100% poliamida, con 600 g/m² de masa superficial de fibra depositada, de 9,5 mm de espesor, fabricada por proceso de tufting sobre revés de yute sintético, acabado en pelo cortado, fijación con adhesivo de contacto a base de resina acrílica en dispersión acuosa, sobre la superficie regularizada de paramentos verticales interiores.
Incluye: Preparación y limpieza de la superficie a revestir. Replanteo de juntas, huecos y encuentros. Corte y preparación del revestimiento. Aplicación del adhesivo. Colocación y fijación del revestimiento. Limpieza del adhesivo sobrante y paso del rodillo aplastajuntas. Resolución del perímetro del revestimiento. Limpieza de la superficie.
Criterio de medición de proyecto: Superficie medida según documentación gráfica de Proyecto, deduciendo los huecos de superficie mayor de 2 m².
Criterio de medición de obra: Se medirá la superficie realmente ejecutada según especificaciones de Proyecto, deduciendo los huecos de superficie mayor de 2 m².

| Código | Ud | Descripción | Rendimiento | Precio | Importe |
|---|---|---|---|---|---|
| mt18dww010 | kg | Adhesivo de contacto a base de resina acrílica en dispersión acuosa, para pavimento de goma, caucho, linóleo, PVC, moqueta y textil. (material) | 0.500 | 4.62 | 2.31 |
| mt29moq010e | m² | Moqueta de fibra sintética 100% poliamida, con 600 g/m² de masa superficial de fibra depositada, de 9,5 mm de espesor, fabricada por proceso de tufting sobre revés de yute sintético, acabado en pelo cortado, para revestimiento de paramentos verticales interiores. (material) | 1.050 | 15.50 | 16.28 |
| mo027 | h | Oficial 1ª instalador de moquetas y revestimientos textiles. (mano de obra) | 0.321 | 18.91 | 6.07 |
| mo065 | h | Ayudante instalador de moquetas y revestimientos textiles. (mano de obra) | 0.321 | 18.17 | 5.83 |
| % | % | Costes directos complementarios | 2 % | 30.49 | 0.61 |
|  |  | Costes directos |  |  | 31.10 |
