# Encalado tradicional con dos manos de cal y silicona, previa aplicación de una mano de cal apagada diluida, sobre paramento exterior de mortero, piedra o ladrillo

- Propiedad del archivo: CYPE INGENIEROS, S.A.
- Formato: FIEBDC-3/2002
- Ámbito geográfico: Región de Murcia
- Divisa: EUR
- Costes indirectos: 3.00 %
- IVA: 21.00 %

## R Revestimientos y trasdosados

### RF Pinturas en paramentos exteriores

#### RFA A la cal

**RFA010** m² Encalado tradicional con dos manos de cal y silicona, previa aplicación de una mano de cal apagada diluida, sobre paramento exterior de mortero, piedra o ladrillo.
Encalado tradicional con dos manos de cal y silicona, previa aplicación de una mano de cal apagada diluida, sobre paramento exterior de mortero, piedra o ladrillo.
Incluye: Preparación y limpieza previa del soporte. Aplicación de una mano de fondo. Aplicación de dos manos de acabado.
Criterio de medición de proyecto: Superficie medida según documentación gráfica de Proyecto, con el mismo criterio que el soporte base.
Criterio de medición de obra: Se medirá la superficie realmente ejecutada según especificaciones de Proyecto, con el mismo criterio que el soporte base.
Criterio de valoración económica: El precio incluye la protección de los elementos del entorno que puedan verse afectados durante los trabajos y la resolución de puntos singulares.

| Código | Ud | Descripción | Rendimiento | Precio | Importe |
|---|---|---|---|---|---|
| mt27tec010 | kg | Cal. (material) | 0.600 | 0.60 | 0.36 |
| mt27wav010 | kg | Silicona. (material) | 0.100 | 7.50 | 0.75 |
| op00tal020 |  | Taladro con batidora. | 1.000 | 0.00 | 0.00 |
| mo038 | h | Oficial 1ª pintor. (mano de obra) | 0.080 | 18.91 | 1.51 |
| mo076 | h | Ayudante pintor. (mano de obra) | 0.080 | 18.17 | 1.45 |
| % | % | Costes directos complementarios | 2 % | 4.07 | 0.08 |
|  |  | Costes directos |  |  | 4.15 |
