# Revestimiento decorativo en fachadas

- Propiedad del archivo: CYPE INGENIEROS, S.A.
- Formato: FIEBDC-3/2002
- Programa: Ejecutar Precios de Murcia en formato HTML
- Ámbito geográfico: Región de Murcia
- Divisa: EUR
- Costes indirectos: 0.03 %
- IVA: 21.00 %

## R Revestimientos

### RG Morteros y revestimientos acrílicos

#### RGA Revestimientos de árido proyectado

**RGA010** m² Revestimiento decorativo en fachadas, con mortero soporte, Pascril "REVETÓN", color a elegir, acabado granulado imitación piedra natural, con un rendimiento de 3 kg/m² y árido de mármol, procedente de machaqueo, de granulometría comprendida entre 3 y 4 mm, para la realización de la capa de acabado en revestimientos continuos.
Formación en fachadas de capa de acabado para revestimientos continuos, mediante la aplicación con llana metálica de mortero soporte para la proyección de árido, Pascril "REVETÓN", color a elegir, acabado granulado imitación piedra natural, compuesto por copolímeros acrílicos en dispersión acuosa, cargas de granulometría controlada y pigmentos, con un rendimiento de 3 kg/m² y proyección manual o mecánica de árido de mármol, procedente de machaqueo, de granulometría comprendida entre 3 y 4 mm, color a elegir. Incluso p/p de preparación de la superficie soporte, formación de juntas, rincones, aristas, remates en los encuentros con paramentos, revestimientos u otros elementos recibidos en su superficie.
Incluye: Preparación del paramento soporte. Aplicación del mortero soporte. Proyección del árido.
Criterio de medición de proyecto: Superficie medida según documentación gráfica de Proyecto, sin deducir huecos menores de 4 m² y deduciendo, en los huecos de superficie mayor de 4 m², el exceso sobre los 4 m².
Criterio de medición de obra: Se medirá la superficie realmente ejecutada según especificaciones de Proyecto, deduciendo, en los huecos de superficie mayor de 4 m², el exceso sobre los 4 m².

| Código | Ud | Descripción | Rendimiento | Precio | Importe |
|---|---|---|---|---|---|
| mt28mar100b | kg | Mortero soporte para la proyección de árido, Pascril "REVETÓN", color a elegir, acabado granulado imitación piedra natural, compuesto por copolímeros acrílicos en dispersión acuosa, cargas de granulometría controlada y pigmentos; alta resistencia y estabilidad a la intemperie y permeable al vapor de agua, aplicable con llana metálica. (material) | 3.000 | 5.28 | 15.84 |
| mt28mar102b | kg | Árido de mármol, procedente de machaqueo, para proyectar sobre mortero acrílico, granulometría comprendida entre 3 y 4 mm, color a elegir. (material) | 9.000 | 0.21 | 1.89 |
| op00tal020 |  | Taladro con batidora. | 1.000 | 0.00 | 0.00 |
| mo038 | h | Oficial 1ª revocador. (mano de obra) | 0.354 | 17.39 | 6.16 |
| mo104 | h | Peón especializado revocador. (mano de obra) | 0.354 | 16.98 | 6.01 |
| % | % | Costes directos complementarios | 2 % | 29.90 | 0.60 |
|  |  | Costes directos |  |  | 30.50 |
