# Pintura natural de origen mineral fotocatalítica sobre paramento interior de yeso proyectado o placas de yeso laminado

- Propiedad del archivo: CYPE INGENIEROS, S.A.
- Formato: FIEBDC-3/2002
- Ámbito geográfico: Región de Murcia
- Divisa: EUR
- Costes indirectos: 3.00 %
- IVA: 21.00 %

## R Revestimientos y trasdosados

### RI Pinturas en paramentos interiores

#### RIF Naturales de origen mineral fotocatalíticas

**RIF040** m² Pintura natural de origen mineral fotocatalítica sobre paramento interior de yeso proyectado o placas de yeso laminado.
Aplicación manual de una mano de pintura natural de origen mineral fotocatalítica, con muy bajo contenido de sustancias orgánicas volátiles (VOC), color blanco, acabado mate, textura lisa, diluida con un 75% de agua, (rendimiento: 0,09 kg/m²); previa aplicación de una mano de imprimación natural, diluida con un 15% de agua, sobre paramento interior de yeso proyectado o placas de yeso laminado, vertical, de hasta 3 m de altura.
Criterio de valoración económica: El precio incluye la protección de los elementos del entorno que puedan verse afectados durante los trabajos y la resolución de puntos singulares.
Incluye: Preparación y limpieza previa del soporte. Preparación de la mezcla. Aplicación de una mano de fondo. Aplicación de una mano de acabado.
Criterio de medición de proyecto: Superficie medida según documentación gráfica de Proyecto, con el mismo criterio que el soporte base.
Criterio de medición de obra: Se medirá la superficie realmente ejecutada según especificaciones de Proyecto, con el mismo criterio que el soporte base.

| Código | Ud | Descripción | Rendimiento | Precio | Importe |
|---|---|---|---|---|---|
| mt27pma006b | l | Imprimación natural para interior, color blanco, a base de copolímeros acrílicos en emulsión acuosa, con un contenido de sustancias orgánicas volátiles (VOC) < 5 g/l; para aplicar con brocha, rodillo o pistola. (material) | 0.100 | 12.32 | 1.23 |
| mt27pma015c | kg | Pintura natural de origen mineral fotocatalítica para interior, color blanco, acabado mate, textura lisa, transpirable, fungicida, bactericida, termoaislante y descontaminante, con un índice de reflexión solar de 85, con efecto fotocatalítico bajo la incidencia de luz solar o LED, Euroclase A1 de reacción al fuego, según UNE-EN 13501-1, con un contenido de sustancias orgánicas volátiles (VOC) < 5 g/l; para aplicar con brocha, rodillo o pistola. (material) | 0.090 | 26.95 | 2.43 |
| op00tal020 |  | Taladro con batidora. | 1.000 | 0.00 | 0.00 |
| mo038 | h | Oficial 1ª pintor. (mano de obra) | 0.125 | 20.30 | 2.54 |
| mo076 | h | Ayudante pintor. (mano de obra) | 0.125 | 19.60 | 2.45 |
| % | % | Costes directos complementarios | 2 % | 8.65 | 0.17 |
|  |  | Costes directos |  |  | 8.82 |
