# Pavimento industrial, sistema Weberfloor Pul "WEBER"

- Propiedad del archivo: CYPE INGENIEROS, S.A.
- Formato: FIEBDC-3/2002
- Ámbito geográfico: Región de Murcia
- Divisa: EUR
- Costes indirectos: 3.00 %
- IVA: 21.00 %

## R Revestimientos y trasdosados

### RS Pavimentos

#### RSI Sistemas de pavimentos industriales y decorativos

**RSI009** m² Pavimento industrial, sistema Weberfloor Pul "WEBER".
Pavimento industrial, realizado con el sistema Weberfloor Pul "WEBER", apto para naves industriales, en interiores, constituido por: solera de hormigón armado de 20 cm de espesor, realizada con hormigón HA-25/B/20/XC2 fabricado en central, y vertido desde camión, extendido y vibrado mecánico mediante extendedora, y malla electrosoldada ME 20x20 Ø 5-5 B 500 T 6x2,20 UNE-EN 10080 como armadura de reparto, colocada sobre separadores homologados; y aplicación sobre el hormigón fresco de capa de rodadura de mortero endurecedor Weberfloor Pul "WEBER", color gris (3 kg/m²), con acabado superficial mediante fratasado mecánico.
Criterio de valoración económica: El precio no incluye la base de la solera ni la ejecución y el sellado de las juntas.
Incluye: Preparación de la superficie de apoyo del hormigón. Replanteo de las juntas de construcción y de dilatación. Tendido de niveles mediante toques, maestras de hormigón o reglas. Riego de la superficie base. Colocación de la malla electrosoldada con separadores homologados. Vertido, extendido y vibrado del hormigón. Resolución de encuentros y puntos singulares. Espolvoreo manual sobre el hormigón fresco. Fratasado mecánico de la superficie. Limpieza final del pavimento.
Criterio de medición de proyecto: Superficie medida en proyección horizontal, según documentación gráfica de Proyecto.
Criterio de medición de obra: Se medirá, en proyección horizontal, la superficie realmente ejecutada según especificaciones de Proyecto.

| Código | Ud | Descripción | Rendimiento | Precio | Importe |
|---|---|---|---|---|---|
| mt10haf010ctLe | m³ | Hormigón HA-25/B/20/XC2, fabricado en central. (material) | 0.210 | 65.35 | 13.72 |
| mt07ame010d | m² | Malla electrosoldada ME 20x20 Ø 5-5 B 500 T 6x2,20 UNE-EN 10080. (material) | 1.200 | 1.49 | 1.79 |
| mt07aco020j | Ud | Separador homologado para pavimentos continuos. (material) | 2.000 | 0.05 | 0.10 |
| mt47adw040a | kg | Mortero endurecedor Weberfloor Pul "WEBER", color gris, compuesto de cemento, cuarzo, aditivos orgánicos e inorgánicos y pigmentos. (material) | 3.000 | 0.32 | 0.96 |
| mq06ext010 | h | Extendedora para pavimentos de hormigón. (maquinaria) | 0.008 | 85.09 | 0.68 |
| mq06fra010 | h | Fratasadora mecánica de hormigón. (maquinaria) | 0.555 | 5.68 | 3.15 |
| au00auh020 |  | Canaleta para vertido del hormigón. | 1.000 | 0.00 | 0.00 |
| mo121 | h | Oficial 1ª aplicador de pavimentos industriales. (mano de obra) | 0.223 | 20.30 | 4.53 |
| mo122 | h | Ayudante aplicador de pavimentos industriales. (mano de obra) | 0.343 | 19.60 | 6.72 |
| % | % | Costes directos complementarios | 2 % | 31.65 | 0.63 |
|  |  | Costes directos |  |  | 32.28 |
