# Perfil de aluminio recubierto con madera, para junta de partición (para uniones al mismo nivel)

- Propiedad del archivo: CYPE INGENIEROS, S.A.
- Formato: FIEBDC-3/2002
- Ámbito geográfico: Región de Murcia
- Divisa: EUR
- Costes indirectos: 3.00 %
- IVA: 21.00 %

## R Revestimientos y trasdosados

### RS Pavimentos

#### RSM De madera

**RSM060** m Perfil de aluminio recubierto con madera, para junta de partición (para uniones al mismo nivel).
Suministro y colocación de perfil de aluminio recubierto con madera, usado en junta de partición (para uniones al mismo nivel).
Incluye: Replanteo de las piezas según su longitud. Corte de las piezas. Fijación de las piezas.
Criterio de medición de proyecto: Longitud medida según documentación gráfica de Proyecto.
Criterio de medición de obra: Se medirá la longitud realmente ejecutada según especificaciones de Proyecto.

| Código | Ud | Descripción | Rendimiento | Precio | Importe |
|---|---|---|---|---|---|
| mt18mva110b | m | Perfil para junta de partición, para pavimentos al mismo nivel, aluminio recubierto con madera. (material) | 1.050 | 5.20 | 5.46 |
| mo025 | h | Oficial 1ª instalador de pavimentos de madera. (mano de obra) | 0.152 | 17.64 | 2.68 |
| % | % | Costes directos complementarios | 3 % | 8.14 | 0.24 |
|  |  | Costes directos |  |  | 8.38 |
