# Pavimento de corcho

- Propiedad del archivo: CYPE INGENIEROS, S.A.
- Formato: FIEBDC-3/2002
- Ámbito geográfico: Región de Murcia
- Divisa: EUR
- Costes indirectos: 3.00 %
- IVA: 21.00 %

## R Revestimientos y trasdosados

### RS Pavimentos

#### RSO De corcho

**RSO010** m² Pavimento de corcho.
Pavimento de corcho, formado por losetas de corcho, de 600x300x6 mm, peso 3,305 kg/m², resbaladicidad clase DS según UNE-EN 13893, Euroclase Dfl-s1 de reacción al fuego según UNE-EN 13501-1, color a elegir. COLOCACIÓN: en interiores con adhesivo vinílico en dispersión acuosa. IMPRIMACIÓN: imprimación monocomponente, a base de copolímeros acrílicos, previo lijado de la superficie. ACABADO: barniz al agua de poliuretano bicomponente, acabado brillante.
Incluye: Replanteo. Aplicación del adhesivo. Colocación de las losetas. Corte y colocación de las losetas perimetrales. Lijado de la superficie. Aplicación de la imprimación. Aplicación de la capa de acabado. Eliminación y limpieza del material sobrante. Limpieza final del pavimento.
Criterio de medición de proyecto: Superficie útil, medida según documentación gráfica de Proyecto. No se ha incrementado la medición por roturas y recortes, ya que en la descomposición se ha considerado un 5% más de piezas.
Criterio de medición de obra: Se medirá la superficie realmente ejecutada según especificaciones de Proyecto.

| Código | Ud | Descripción | Rendimiento | Precio | Importe |
|---|---|---|---|---|---|
| mt18mlv010b | m² | Loseta de corcho, de 600x300x6 mm, peso 3,305 kg/m², resbaladicidad clase DS según UNE-EN 13893, Euroclase Dfl-s1 de reacción al fuego según UNE-EN 13501-1, color a elegir. (material) | 1.050 | 31.23 | 32.79 |
| mt18mlv020b | l | Adhesivo vinílico en dispersión acuosa, con clase de durabilidad D3, según UNE-EN 204. (material) | 1.000 | 2.66 | 2.66 |
| mt27baj080b | l | Imprimación monocomponente, a base de copolímeros acrílicos. (material) | 0.100 | 11.64 | 1.16 |
| mt27baj090e | l | Barniz al agua de poliuretano bicomponente, acabado brillante. (material) | 0.100 | 28.23 | 2.82 |
| mo011 | h | Oficial 1ª montador. (mano de obra) | 0.451 | 23.16 | 10.45 |
| mo080 | h | Ayudante montador. (mano de obra) | 0.451 | 21.78 | 9.82 |
| % | % | Costes directos complementarios | 2 % | 59.70 | 1.19 |
|  |  | Costes directos |  |  | 60.89 |
