# Rodapié semirrígido de PVC expandido, de 80 mm de altura, fijado con adhesivo

- Propiedad del archivo: CYPE INGENIEROS, S.A.
- Formato: FIEBDC-3/2002
- Ámbito geográfico: Región de Murcia
- Divisa: EUR
- Costes indirectos: 3.00 %
- IVA: 21.00 %

## R Revestimientos y trasdosados

### RS Pavimentos

#### RSS Flexibles

**RSS100** m Rodapié semirrígido de PVC expandido, de 80 mm de altura, fijado con adhesivo.
Rodapié semirrígido de PVC expandido, de 80 mm de altura y 5 mm de espesor, color. Incluso limpieza y preparación de la superficie soporte, replanteo y fijación del rodapié con adhesivo.
Incluye: Limpieza y preparación de la superficie soporte. Replanteo. Corte, colocación y fijación del rodapié.
Criterio de medición de proyecto: Longitud medida según documentación gráfica de Proyecto, sin incluir huecos de puertas. No se ha incrementado la medición por roturas y recortes, ya que en la descomposición se ha considerado un 5% más de piezas.
Criterio de medición de obra: Se medirá la longitud realmente ejecutada según especificaciones de Proyecto.

| Código | Ud | Descripción | Rendimiento | Precio | Importe |
|---|---|---|---|---|---|
| mt18dww020a | l | Adhesivo de cloropreno, de base solvente monocomponente. (material) | 0.080 | 4.60 | 0.37 |
| mt18rpv020b | m | Rodapié semirrígido de PVC expandido, de 80 mm de altura y 5 mm de espesor, color, suministrado en tramos de 3 m de longitud. (material) | 1.050 | 5.00 | 5.25 |
| op00pis010 |  | Pistola de aire caliente para soldadura de materiales termoplásticos. | 1.000 | 0.00 | 0.00 |
| mo026 | h | Oficial 1ª instalador de revestimientos flexibles. (mano de obra) | 0.120 | 18.91 | 2.27 |
| % | % | Costes directos complementarios | 2 % | 7.89 | 0.16 |
|  |  | Costes directos |  |  | 8.05 |
