# Trampilla de registro gama Especial

- Propiedad del archivo: CYPE INGENIEROS, S.A.
- Formato: FIEBDC-3/2002
- Ámbito geográfico: Región de Murcia
- Divisa: EUR
- Costes indirectos: 3.00 %
- IVA: 21.00 %

## R Revestimientos y trasdosados

### RT Falsos techos

#### RTC Continuos, de placas de yeso laminado

**RTC021** Ud Trampilla de registro gama Especial, Revo Cleaneo 8/18 R, sistema E112.c "KNAUF", de 307x307, formada por marco de aluminio y puerta de placa de yeso laminado con perforaciones circulares 8/18 R, Cleaneo Akustik Redonda, de 12,5 mm de espesor, para falso techo continuo de placas de yeso laminado. Incluso accesorios de montaje.
Trampilla de registro gama Especial, Revo Cleaneo 8/18 R, sistema E112.c "KNAUF", de 307x307, formada por marco de aluminio y puerta de placa de yeso laminado con perforaciones circulares 8/18 R, Cleaneo Akustik Redonda, de 12,5 mm de espesor, para falso techo continuo de placas de yeso laminado. Incluso accesorios de montaje.
Incluye: Marcado y corte de la placa de yeso laminado. Colocación de la trampilla.
Criterio de medición de proyecto: Número de unidades previstas, según documentación gráfica de Proyecto.
Criterio de medición de obra: Se medirá el número de unidades realmente colocadas según especificaciones de Proyecto.
Criterio de valoración económica: El precio incluye la resolución de encuentros y puntos singulares.

| Código | Ud | Descripción | Rendimiento | Precio | Importe |
|---|---|---|---|---|---|
| mt12ppk065aa | m² | Trampilla de registro gama Especial, Revo Cleaneo 8/18 R, sistema E112.c "KNAUF", de 307x307, formada por marco de aluminio y puerta de placa de yeso laminado con perforaciones circulares 8/18 R, Cleaneo Akustik Redonda, de 12,5 mm de espesor. (material) | 1.000 | 42.33 | 42.33 |
| op00fre010 |  | Fresadora. | 0.100 | 0.00 | 0.00 |
| mo015 | h | Oficial 1ª montador de falsos techos. (mano de obra) | 0.301 | 19.48 | 5.86 |
| mo082 | h | Ayudante montador de falsos techos. (mano de obra) | 0.150 | 18.17 | 2.73 |
| % | % | Costes directos complementarios | 2 % | 50.92 | 1.02 |
|  |  | Costes directos |  |  | 51.94 |
