# Falso techo registrable de paneles de lana de roca. Sistema "ROCKFON"

- Propiedad del archivo: CYPE INGENIEROS, S.A.
- Formato: FIEBDC-3/2002
- Ámbito geográfico: Región de Murcia
- Divisa: EUR
- Costes indirectos: 3.00 %
- IVA: 21.00 %

## R Revestimientos y trasdosados

### RT Falsos techos en interiores

#### RTF Registrables, de fibras minerales

**RTF010** m² Falso techo registrable de paneles de lana de roca. Sistema "ROCKFON".
Falso techo registrable suspendido, situado a una altura menor de 4 m. Sistema "ROCKFON", constituido por: ESTRUCTURA: perfilería vista T 15, con suela de 15 mm de anchura, de acero galvanizado, color blanco, comprendiendo perfiles primarios y secundarios, suspendidos del forjado o elemento soporte con varillas y cuelgues; PANELES: paneles acústicos autoportantes de lana de roca, modelo Blanka "ROCKFON", compuestos por módulos de 600x600x20 mm, con una capa de pintura en la cara vista y un velo mineral en la cara opuesta; acabado liso, color blanco, con canto recto A15. Incluso perfiles angulares, fijaciones para el anclaje de los perfiles y accesorios de montaje.
Incluye: Replanteo de los ejes de la trama modular. Nivelación y fijación de los perfiles perimetrales. Replanteo de los perfiles primarios de la trama. Señalización de los puntos de anclaje al forjado. Nivelación y suspensión de los perfiles primarios y secundarios de la trama. Corte de los paneles. Colocación de los paneles. Resolución de encuentros y puntos singulares.
Criterio de medición de proyecto: Superficie medida entre paramentos, según documentación gráfica de Proyecto, sin descontar huecos para instalaciones.
Criterio de medición de obra: Se medirá la superficie realmente ejecutada según especificaciones de Proyecto, sin descontar huecos para instalaciones.

| Código | Ud | Descripción | Rendimiento | Precio | Importe |
|---|---|---|---|---|---|
| mt16par026aaa | m² | Panel acústico autoportante de lana de roca volcánica, modelo Blanka "ROCKFON", de resistencia térmica 1 m²K/W, coeficiente de absorción acústica medio 1 para una frecuencia de 500 Hz, Euroclase A1 de reacción al fuego según UNE-EN 13501-1, compuesto por módulos de 600x600x20 mm, con una capa de pintura en la cara vista y un velo mineral en la cara opuesta; acabado liso, color blanco con canto recto A15 para perfilería vista T 15. (material) | 1.020 | 23.58 | 24.05 |
| mt12pfr010mfa | m | Perfil primario en T Chicago Metallic T15 Click 2790 15x38x3600 mm "ROCKFON", de acero galvanizado laminado, con la cara vista revestida con una lámina de aluminio acabado lacado en color Blanco, según UNE-EN 13964. (material) | 0.700 | 1.74 | 1.22 |
| mt12pfr010mja | m | Perfil secundario en T Chicago Metallic T15 Click 2790 15x38x600 mm "ROCKFON", de acero galvanizado laminado, con la cara vista revestida con una lámina de aluminio acabado lacado en color Blanco, según UNE-EN 13964. (material) | 1.500 | 1.74 | 2.61 |
| mt12pfr010jea | m | Perfil angular en L Chicago Metallic 24x24x3050 mm "ROCKFON", de acero galvanizado laminado, con la cara vista revestida con una lámina de aluminio acabado lacado en color Blanco, según UNE-EN 13964. (material) | 0.400 | 1.32 | 0.53 |
| mt12fac020b | Ud | Varilla metálica de acero galvanizado de 6 mm de diámetro. (material) | 2.000 | 0.32 | 0.64 |
| mt12fac050 | Ud | Accesorios para la instalación de falsos techos registrables. (material) | 1.000 | 1.61 | 1.61 |
| op00fre010 |  | Fresadora. | 1.000 | 0.00 | 0.00 |
| op00ato010 |  | Atornillador. | 1.000 | 0.00 | 0.00 |
| mo015 | h | Oficial 1ª montador de falsos techos. (mano de obra) | 0.219 | 23.16 | 5.07 |
| mo082 | h | Ayudante montador de falsos techos. (mano de obra) | 0.219 | 21.78 | 4.77 |
| % | % | Costes directos complementarios | 2 % | 40.50 | 0.81 |
|  |  | Costes directos |  |  | 41.31 |
