# Falso techo continuo de placas de yeso natural (GRG). Sistema ATT "EL ALTERÓN"

- Propiedad del archivo: CYPE INGENIEROS, S.A.
- Formato: FIEBDC-3/2002
- Ámbito geográfico: Región de Murcia
- Divisa: EUR
- Costes indirectos: 3.00 %
- IVA: 21.00 %

## R Revestimientos y trasdosados

### RT Falsos techos en interiores

#### RTN Continuos, de placas de yeso natural

**RTN019** m² Falso techo continuo de placas de yeso natural (GRG). Sistema ATT "EL ALTERÓN".
Falso techo continuo suspendido, liso, situado a una altura menor de 4 m, con nivel de calidad del acabado Q3. Sistema ATT "EL ALTERÓN" (13+18), constituido por: ESTRUCTURA: estructura metálica de acero galvanizado de maestras primarias 47/18 mm con una modulación de 400 mm y suspendidas del forjado o elemento soporte de hormigón con horquillas de cuelgue y varillas; PLACAS: una capa de placas de yeso natural (GRG), sin cartón, estándar / UNE-EN 13815 - 600 / 1200 / 13 / con los bordes longitudinales desiguales, ATT Basic "EL ALTERÓN". Incluso banda estanca autoadhesiva, ATT "EL ALTERÓN", perfiles angular 30 "EL ALTERÓN", fijaciones para el anclaje de los perfiles, tornillería para la fijación de las placas, pasta de juntas ATT Hidro 60 MIN "EL ALTERÓN"; pasta de acabado ATT "EL ALTERÓN", masilla monocomponente ATT "EL ALTERÓN"; para el sellado de encuentros perimetrales y accesorios de montaje.
Incluye: Replanteo de los ejes de la estructura metálica. Colocación de la banda acústica. Nivelación y fijación de los perfiles perimetrales. Señalización de los puntos de anclaje al forjado o elemento soporte. Corte de las placas. Fijación de las placas. Resolución de encuentros y puntos singulares. Tratamiento de juntas. Sellado de encuentros. Extendido de la pasta de acabado.
Criterio de medición de proyecto: Superficie medida entre paramentos, según documentación gráfica de Proyecto, sin descontar huecos para instalaciones.
Criterio de medición de obra: Se medirá la superficie realmente ejecutada según especificaciones de Proyecto, siguiendo los criterios de medición expuestos en la norma UNE 92305.

| Código | Ud | Descripción | Rendimiento | Precio | Importe |
|---|---|---|---|---|---|
| mt12pna080e | m | Banda estanca autoadhesiva, ATT "EL ALTERÓN", de espuma de polietileno reticulado de celdas cerradas, de 30 mm de anchura; para la estanqueidad de la base y el aislamiento acústico del perímetro en tabiques y trasdosados de placas. (material) | 0.400 | 0.27 | 0.11 |
| mt12pna100d | m | Perfil angular 30 "EL ALTERÓN", de acero galvanizado, fabricado mediante laminación en frío, de 3000 mm de longitud, 30x30 mm de sección y 0,60 mm de espesor, para la realización de trasdosados autoportantes y techos, según UNE-EN 14195. (material) | 0.400 | 0.88 | 0.35 |
| mt12pna025d | Ud | Fijación compuesta por taco y tornillo de cabeza avellanada, de 5x30 mm, "EL ALTERÓN". (material) | 1.360 | 0.08 | 0.11 |
| mt12pna028b | Ud | Taco de expansión M6 "EL ALTERÓN". (material) | 1.360 | 0.13 | 0.18 |
| mt12pna027b | m | Varilla roscada galvanizada "EL ALTERÓN", de 6 mm de diámetro y 1000 mm de longitud, con dos tuercas y una arandela. (material) | 1.360 | 0.62 | 0.84 |
| mt12pna120j | Ud | Horquilla de cuelgue TC 47 "EL ALTERÓN", para maestra 47/18. (material) | 1.360 | 0.20 | 0.27 |
| mt12pna090j | m | Maestra 47/18 de chapa de acero galvanizado, TC 47 "EL ALTERÓN", de 47 mm de anchura y 0,60 mm de espesor, según UNE-EN 14195. (material) | 3.000 | 1.22 | 3.66 |
| mt12pna130j | Ud | Pieza de empalme TC 47 "EL ALTERÓN", para maestra 47/18. (material) | 0.435 | 0.30 | 0.13 |
| mt12pna010ga | m² | Placa de yeso natural (GRG), sin cartón, estándar / UNE-EN 13815 - 600 / 1200 / 13 / con los bordes longitudinales desiguales, ATT Basic "EL ALTERÓN", formada por un alma de yeso de origen natural reforzada por la inclusión en la masa de fibra de vidrio; Euroclase A1 de reacción al fuego, según UNE-EN 13501-1. (material) | 1.020 | 4.85 | 4.95 |
| mt12pna020k | Ud | Tornillo autoperforante ATT PP 25 "EL ALTERÓN", con cabeza de trompeta, de 25 mm de longitud, para instalación de placas de yeso natural (GRG) sobre perfiles de espesor inferior a 6 mm. (material) | 18.000 | 0.02 | 0.36 |
| mt12pna030zn | kg | Pasta de juntas ATT Hidro 60 MIN "EL ALTERÓN", de fraguado normal (60 minutos), con aditivo hidrófugo; para aplicación manual o mecánica sin cinta de juntas. (material) | 0.110 | 2.10 | 0.23 |
| mt12pna030Mu | kg | Pasta de acabado ATT "EL ALTERÓN", de fraguado lento (90 minutos). (material) | 0.110 | 0.83 | 0.09 |
| mt12pna040c | Ud | Cartucho de 300 cm³ de masilla monocomponente ATT "EL ALTERÓN"; para el sellado de encuentros perimetrales. (material) | 0.033 | 3.94 | 0.13 |
| op00fre010 |  | Fresadora. | 1.000 | 0.00 | 0.00 |
| op00ato010 |  | Atornillador. | 1.000 | 0.00 | 0.00 |
| mo015 | h | Oficial 1ª montador de falsos techos. (mano de obra) | 0.290 | 20.87 | 6.05 |
| mo082 | h | Ayudante montador de falsos techos. (mano de obra) | 0.107 | 19.60 | 2.10 |
| % | % | Costes directos complementarios | 2 % | 19.56 | 0.39 |
|  |  | Costes directos |  |  | 19.95 |
