# Módulo sanitario

- Propiedad del archivo: CYPE INGENIEROS, S.A.
- Formato: FIEBDC-3/2002
- Ámbito geográfico: Región de Murcia
- Divisa: EUR
- Costes indirectos: 3.00 %
- IVA: 21.00 %

## S Señalización y equipamiento

### SA Aparatos sanitarios

#### SAI Inodoros

**SAI130** Ud Módulo sanitario, de 1010 mm de altura, 480 mm de anchura y 108 mm de profundidad para inodoro de suelo, código de pedido 131.002.SL.5, "GEBERIT", formado por cisterna de polipropileno, descarga doble de 6-3 litros, ajustable a 4,5-3 litros, con conexión de suministro inferior; bastidor autoportante acabado pintado al horno; paneles laterales de aluminio acabado cepillado y panel frontal de vidrio templado de color Menta, con codo de desagüe en P, de polipropileno, de 90 mm de diámetro, código de pedido 131.081.11.1.
Suministro e instalación en superficie de módulo sanitario, de 1010 mm de altura, 480 mm de anchura y 108 mm de profundidad para inodoro de suelo, código de pedido 131.002.SL.5, "GEBERIT", formado por cisterna de polipropileno, descarga doble de 6-3 litros, ajustable a 4,5-3 litros, con conexión de suministro inferior; bastidor autoportante acabado pintado al horno; paneles laterales de aluminio acabado cepillado y panel frontal de vidrio templado de color Menta, con kit de conexión de suministro de 1/2", con dos llaves de escuadra, extensión de codo de descarga, junta de EPDM para manguito, codo de conexión en P de polipropileno, manguito adaptador de polietileno de alta densidad, fijaciones y aislamiento frente a la condensación, con codo de desagüe en P, de polipropileno, de 90 mm de diámetro, código de pedido 131.081.11.1. Incluso conexión a la red de agua fría existente.
Incluye: Replanteo y trazado en el paramento soporte de la situación del módulo sanitario. Nivelación, aplomado y colocación del módulo sanitario. Conexión a la red de agua fría. Montaje de accesorios y complementos.
Criterio de medición de proyecto: Número de unidades previstas, según documentación gráfica de Proyecto.
Criterio de medición de obra: Se medirá el número de unidades realmente colocadas según especificaciones de Proyecto.

| Código | Ud | Descripción | Rendimiento | Precio | Importe |
|---|---|---|---|---|---|
| mt30geb507m | Ud | Módulo sanitario, de 1010 mm de altura, 480 mm de anchura y 108 mm de profundidad para inodoro de suelo, código de pedido 131.002.SL.5, "GEBERIT", formado por cisterna de polipropileno, descarga doble de 6-3 litros, ajustable a 4,5-3 litros, con conexión de suministro inferior; bastidor autoportante acabado pintado al horno; paneles laterales de aluminio acabado cepillado y panel frontal de vidrio templado de color Menta, con kit de conexión de suministro de 1/2", con dos llaves de escuadra, extensión de codo de descarga, junta de EPDM para manguito, codo de conexión en P de polipropileno, manguito adaptador de polietileno de alta densidad, fijaciones y aislamiento frente a la condensación, para fijar al paramento. (material) | 1.000 | 665.70 | 665.70 |
| mt30geb514a | Ud | Codo de desagüe en P, de polipropileno, de 90 mm de diámetro, código de pedido 131.081.11.1, "GEBERIT", con manguito adaptador de polietileno de alta densidad, juntas de EPDM de varios diámetros y fijaciones, para inodoro de suelo. (material) | 1.000 | 38.10 | 38.10 |
| op00tal010 |  | Taladro. | 1.000 | 0.00 | 0.00 |
| op00ato010 |  | Atornillador. | 1.000 | 0.00 | 0.00 |
| mo008 | h | Oficial 1ª fontanero. (mano de obra) | 1.103 | 18.23 | 20.11 |
| % | % | Costes directos complementarios | 2 % | 723.91 | 14.48 |
|  |  | Costes directos |  |  | 738.39 |
