# Horno eléctrico

- Propiedad del archivo: CYPE INGENIEROS, S.A.
- Formato: FIEBDC-3/2002
- Ámbito geográfico: Región de Murcia
- Divisa: EUR
- Costes indirectos: 3.00 %
- IVA: 21.00 %

## S Señalización y equipamiento

### SC Cocinas/galerías

#### SCE Electrodomésticos

**SCE040** Ud Horno eléctrico.
Horno eléctrico, multifunción, diseño rústico. Totalmente montado, instalado, conexionado y comprobado.
Incluye: Replanteo mediante plantilla. Fijación en paramento mediante elementos de anclaje. Colocación del aparato. Conexión a la red eléctrica.
Criterio de medición de proyecto: Número de unidades previstas, según documentación gráfica de Proyecto.
Criterio de medición de obra: Se medirá el número de unidades realmente colocadas según especificaciones de Proyecto.

| Código | Ud | Descripción | Rendimiento | Precio | Importe |
|---|---|---|---|---|---|
| mt32hok010d | Ud | Horno eléctrico encastrable, multifunción, diseño rústico. Según UNE-EN 60335-1. (material) | 1.000 | 496.00 | 496.00 |
| mo003 | h | Oficial 1ª electricista. (mano de obra) | 0.200 | 20.87 | 4.17 |
| mo102 | h | Ayudante electricista. (mano de obra) | 0.200 | 19.58 | 3.92 |
| % | % | Costes directos complementarios | 2 % | 504.09 | 10.08 |
|  |  | Costes directos |  |  | 514.17 |
