# Revestimiento mural interior con panel rígido protector de resinas termoplásticas de ABS

- Propiedad del archivo: CYPE INGENIEROS, S.A.
- Formato: FIEBDC-3/2002
- Ámbito geográfico: Región de Murcia
- Divisa: EUR
- Costes indirectos: 3.00 %
- IVA: 21.00 %

## S Señalización y equipamiento

### SD Protecciones

#### SDR Láminas y paneles protectores para revestimientos murales

**SDR010** m² Revestimiento mural interior con panel rígido protector de resinas termoplásticas de ABS.
Revestimiento mural interior con panel rígido protector de resinas termoplásticas de ABS, de 2020x2580 mm y 3 mm de espesor, de color blanco. Colocación en obra: con adhesivo de poliuretano.
Incluye: Preparación y limpieza del paramento vertical. Replanteo y corte de los paneles. Aplicación del adhesivo. Colocación de los paneles y de las piezas de terminación.
Criterio de medición de proyecto: Superficie medida según documentación gráfica de Proyecto.
Criterio de medición de obra: Se medirá la superficie realmente ejecutada según especificaciones de Proyecto.

| Código | Ud | Descripción | Rendimiento | Precio | Importe |
|---|---|---|---|---|---|
| mt53pdi040g | m² | Panel rígido protector de resinas termoplásticas de ABS, de 2020x2580 mm y 3 mm de espesor, de color blanco, Euroclase B-s1, d0 de reacción al fuego, según UNE-EN 13501-1, incluso piezas de remate, piezas de esquina, piezas especiales y accesorios de montaje. (material) | 1.050 | 34.28 | 35.99 |
| mt47adc110a | kg | Adhesivo especial de poliuretano bicomponente. (material) | 0.500 | 4.67 | 2.34 |
| mo011 | h | Oficial 1ª montador. (mano de obra) | 0.199 | 23.16 | 4.61 |
| mo080 | h | Ayudante montador. (mano de obra) | 0.199 | 21.78 | 4.33 |
| % | % | Costes directos complementarios | 2 % | 47.27 | 0.95 |
|  |  | Costes directos |  |  | 48.22 |
